# Gymnasium Otto-Pankok-Schule
Angebotsaufforderung (GAEB DA XML 3.2, DA83)
Projekt: 15132
Währung: EUR
Vergabeart: Beschränkte Ausschreibung
Erstellt mit: GXML Toolbox V3.3 R20220330, ORCA AVA 25.0.5 - Professional Edition 25.00.05, 18.12.2024

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Arbeiten zum Einbau sämtlicher Innentüren im mehrgeschossigen Hauptgebäude. Hierzu gehören die Werkplanung, Fertigung und Montage von Holztüren mit fertig beschichteter Stahlzarge, zum Teil mit Türblatt-Verglasung (Fenster), mit und ohne Brandschutzanforderungen. Der Einbau erfolgt in unterschiedliche Wandarten (u.a. KS-Mauerwerk, GK-Metallständer).
Der AN terminiert seine Leistungen einschl. der Ausführung rechtzeitig mit Vorlauf und stimmt  mit dem AG sämtliche Schritte einschl. der schnittstellenübergreifenden Eintaktung in den Bauablauf für die geschossweise Montage ab. Der AN stellt eine geschützte Zwischenlagerung von Bauteilen oder Komponenten (z.B. Türblätter oder Zargenrahmen) vor Ort sicher.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung ca. Dezember 2024, der Abschluss ist bis Dezember 2025 geplant. Die Fertigstellung und Inbetriebnahme des Gebäudeabschnitts ist über den Jahreswechsel 2024/2025 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  24.04.2025 (Vorabstimmung, Werkplanung, Fertigung)
- Ausführung u. Montage:  ab 24.06.2025 bis 14.10.2025 (± 2 Wochen nach Abstimmung mit dem AG)

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Grundrisse:
- 431_Ausführung_A_00_HGB_1-100_g Grundriss EG Hauptgebäude.pdf
- 431_Ausführung_A_01_HGB_1-100_g Grundriss 1.OG Hauptgebäude.pdf
- 431_Ausführung_A_02_HGB_1-100_h Grundriss 2.OG Hauptgebäude.pdf
- 431_Ausführung_A_03_HGB_1-100_g Grundriss 3.OG Hauptgebäude.pdf
- 431_Ausführung_A_04_HGB_1-100_g Grundriss 4.OG Hauptgebäude.pdf
- 431_Ausführung_A_05_HGB_1-100_i Grundriss 5.OG Hauptgebäude.pdf

04 Fachplanung:
- 2020_03_20_Bauakustik_Otto-Pankok-Schule_LP4 + Anlagen.pdf
- 20150648_Brandschutzkonzept 200526.pdf
- 20150648_Brandschutzkonzept_F3 EG / F4 1OG / F5 2OG / F6 3OG / F7 4OG / F8 5OG  200507.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung sämtlicher Arbeiten sind Zwangsschnittstellen durch Gewerkeüberschneidungen (z.B. mit Gewerken Trockenbau, Innenputz, Sanitär/Heizung/Lüftung etc.) zu minimieren.
Insbesondere bei den Innenputzarbeiten können infolge abschnittsweiser Ausführung bzw. der Bearbeitung zahlreicher einzelner Kleinflächen Überschneidungen entstehen. Der Einbau von Bodenbelägen (Betonwerkstein, Fliesen, Linoleum) ist unmittelbar im Anschluss vorgesehen.
Hierfür ist eine enge Abstimmung mit dem AG erforderlich.
Die Montage soll systematisch/geschossweise von oben (5.Obergeschoss) nach unten (Erdgeschoss) erfolgen. Der Einbau von Türblättern und Zargen soll zeitlich voneinander getrennt durchgeführt werden. Nicht verbaute Türblätter sind geschützt zwischenzulagern.

Bauseitige Vorleistungen (grob):
- Estricharbeiten
- angepaßte Türöffnungen in Mauerwerks-/Betonwänden (Änderung Bestand)
- neue Türöffnungen in neuen Mauerwerkswänden
- neue Türöffnungen in GK-Metallständer-Wänden (nach Plan)

Alle Arbeiten erstrecken sich über den Ausführungszeitraum gem. dem Abschnitt Termine und sind vor Beginn sowie im Verlauf der Arbeiten weiter mit dem AG abzustimmen bzw. zu detaillieren. Zwischen den abgestimmten Bearbeitungsabschnitten können sich unterschiedlich lange Zeiträume ergeben.
Die obigen Angaben sind durch den AN logistisch sowie kalkulatorisch zu berücksichtigen und in die EP seines Angebots mit einzukalkulieren.

## 369 Innentüren-Holz (HG)

### Titel 01 Vorbereitende Arbeiten

**01.001 Förderwege auf der Baustelle - Materialtransport/Einrichtung**
*** Pauschalposition
Transport sämtlicher Werkzeuge, Baustoffe und -teile,
einschließlich anfallendem Schutt oder Abfall,
für alle auszuführenden Leistungen des AN,
einschließlich ggf. dafür erforderlicher Geräte oder Maschinen,
auf Grundlage der beiliegenden Planung (siehe Anlagen-Verzeichnis AVB sowie TVB/Technische Vorbemerkungen).

Alle nachfolgenden Arbeiten verteilen sich auf insgesamt 6 Geschosse. Werkzeug, Gerät und Material ist vom Anlieferort (EG) bis zum Ausführungsort im jeweiligen Geschoss zu befördern und einzurichten, Abfall und Schutt in umgekehrter Richtung.

Die Erschliessung des Gebäudes erfolgt via Treppenhaus 4 (EG bis 4.OG), 5 (EG bis 5.OG) und 6 (5.OG bis 6.OG).

Abrechnungshinweis:
Die Vergütung dieser Position wird bei Abschlagszahlungen nur anteilig freigegeben (grob auf Grundlage des Baufortschritts).
Menge: 1,000 psch

**01.002 Werk- und Montageplanung**
*** Pauschalposition
Erstellung einer Werk- und Montageplanung in Form von Fertigungszeichnungen zu allen herzustellenden Innentüren.

Jede Zeichnung beinhaltet Grundriss, Ansicht und Schnitt der jeweiligen Tür.
In den Zeichnungen müssen Konstruktion, Maße, Bauanschlüsse, Befestigung, Einbau und Einbaufolge sowie Eigenschaften und Komponenten erkennbar und ausgewiesen sein.
Der AN hat zudem eine Liste der zu erstellenden Türen mit allen wichtigen technischen Details und Ausbaukomponenten vorzulegen und diese vor der Bestellung freigeben zu lassen.

Alle Türöffnungen und Wandstärken bzw. Maulweiten sind vorab durch den AN am Bau aufzumessen.

Mit der Fertigung darf erst begonnen werden, wenn die Zeichnungen vom AG oder dessen Beauftragten auf Übereinstimmung mit den Vertragsbedingungen geprüft und für die Fertigung freigegeben sind.
Die AG-Freigabe bezieht sich auf die architektonische Übereinstimmung. Für die Maße, die Massen, die Einhaltung aller technischen Regeln und Verarbeitungsanweisungen der Hersteller u.ä. ist allein der Auftragnehmer verantwortlich.
Menge: 1,000 psch

**01.003 Bemusterung Sichtschutz**
*** Pauschalposition
Bemusterung des Sichtschutzdesigns,
für den Behang der Sichtschutz-Vorrichtung,
zur Umsetzung von Gestaltungswünschen des AG nach  Vorabstimmung.
Menge: 1,000 psch

### Titel 02 Innentüren mit Brandschutz

**Ausführungsbeschreibung 1 AUSFÜHRUNGSHINWEIS**
*AUSFÜHRUNGSHINWEIS*
Folgende Punkte sind bei der Planung, Ausführung und Kalkulation zu berücksichtigen und in die Einzelpositionen miteinzukalkulieren:

1. Alle Türen werden ohne Bodeneinstand und niveaugleich auf Höhe OKFF montiert. Die Montage erfolgt nach den herstellerseitigen Vorgaben und  Einbauanleitungen.

1. Der untere Türabschluss soll schwellenlos mit durchlaufenden Bodenbelägen erfolgen. Bei Brandschutztüren muss zur Erfüllung der Rauchdichtheit die Ausführung (auf Betonwerkstein oder Fliesen) mit Schwellenblech (h= mx. 4 mm OKFF) erfolgen. Dieses ist in den EP mit einzukalkulieren.

1. Alle Türblätter sind stumpf einschlagend anzubieten, so dass kein sichtbarer Überstand des Türblatts entsteht.
Die Falzausbildung (ohne, 1-fach, 2-fach) ist abhängig von den baulichen Anforderungen (Brandschutz, Schallschutz, Dichtigkeit etc.) der jeweiligen Tür und passend in den EP mit einzukalkulieren.

1. Innenwände aus Beton- oder Kalksandstein-Mauerwerk erhalten/besitzen je Wandseite einen Innenputz gem. Grundriss (Stärke d= ca. 15 mm). Es sind  2-teilige/-schalige Zargentypen mit anpassbarer Maulweite einzukalkulieren und zu verwenden, um Abweichungen der Wandstärke bis zu 1,5 cm zu kompensieren.

1. Die genauen Maße für Türgrößen und Wandstärken (für Maulweite Zarge) sind für die Werk- u. Montageplanung durch den AN vorab aufzumessen. Nachfolgende Positionsbeschreibungen geben die unverputzte Wandstärke an.

1. Alle Türvariationen sowie Komponenten und Bestandteile (Falz, Zargentyp, Garnituren, Schlösser, Obentürschliesser etc.) sind in Ihrer Spezifikation konform zur Funktion und den  Anforderungen der jeweiligen Tür zu berücksichtigen und in den EP einzukalkulieren.

1. Alle Zargenhohlräume sind mit geeignetem Verfüllstoff gem. Herstellerempfehlung bzw. abZ zu hinterfüllen (mörtelfrei, z.B. Steinwolle, 2k-Schaum, GKF-Plattenstreifen) und in den EP einzukalkulieren.

1. Produkt-/Herstellervorgaben sind aus optischen Gründen hersteller- und systemeinheitlich wie folgt anzubieten:

Garnituren:
Herstellervorgabe: Griffwerk, Alessia

Türblatt, HPL-Oberfläche:
Hersteller-/Designvorgabe: Resopal, Tallin Ash

*Hinweis: [Erdgeschoss]*

**02.001 431_00_046 - Innentür, 1-flg., 1010 x 2135 mm, EI-2-30-C5-S200**
Herstellen und Montieren einer 1-flügeligen Innentür mit Stahlzarge und Holztürblatt.

Türnr.: 431_00_046
Geschoss: Erdgeschoss
Raum: Töpferraum

Funktion: Innentür gem. DIN EN 14351-2, Feuer- und Rauchschutztür

Brandschutz: feuerhemmend, rauchdicht- und selbstschließend, bzw. EI-2-30-C5-S200 gem. DIN EN 13501 / DIN EN 16034
Schallschutzklasse: -
Klimaklasse: b gem. DIN EN 12219

Rohbaurichtmaß OKFF: 1010 x 2135 mm
Anschlag: DIN L
Aufteilung: -
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d=  ca. 300 mm
Bodenbelag: Betonwerkstein, Linoleum

Beschläge:
- Material: Edelstahl, matt
- Drücker/Knauf-Garnitur, Höhe: 1,05m, Rundmaterial, U-Form
- Drücker- /Knauf-/Schloss-Rosetten beidseitig, rund, Rosetten PZ-gelocht
- verdeckt befestigt

Schloss:
- Einsteckschloss
- PZ-vorgerichtet

Bodendichtung und -schwelle:
- rauchdicht nach EN 1634-3
- absenkbare Bodendichtung
- zugelassen für Rauch- und Brandschutztüren
- Flachprofil-Schwelle, Aluminium, h<=4 mm, rauchdicht montiert auf vorhandenem Bodenbelag

Obentürschließer:
- Montage an Feuer- und Rauchschutztüren, DIN EN 1154
- Gleitschiene
- einstellbare Schließkraft, -geschwindigkeit, sowie Öffnungsdämpfung und Endanschlag
- Schließfolgeregelung
- Montage auf Türblatt und Bandseite

Alle Angaben des Ausführungshinweis 0001 sind zu berücksichtigen.
Menge: 1,000 St

**02.002 431_00_062 - Innentür, 1-flg., 1010 x 2135 mm, EI-2-30-C5-S200, NA**
Herstellen und Montieren einer 1-flügeligen Innentür mit Stahlzarge und Holztürblatt.

Türnr.: 431_00_062
Geschoss: Erdgeschoss
Raum: Archiv

Funktion: Innentür gem. DIN EN 14351-2, Feuer- und Rauchschutztür, Notausgang (DIN 179)

Brandschutz: feuerhemmend, rauchdicht- und selbstschließend, bzw. EI-2-30-C5-S200 gem. DIN EN 13501 / DIN EN 16034
Schallschutzklasse: -
Klimaklasse: b gem. DIN EN 12219

Rohbaurichtmaß OKFF: 1010 x 2135 mm
Anschlag: DIN L
Aufteilung: -
lichter Durchgang: 900 mm
Zarge: Umfassung, Stahl, mehrteilig (anpassbare Maulweite)
Türblatt: Holz, Vollspan
Türfalz: stumpf (1-fach/2-fach nach Anforderung)
Türkanten: eckig
Türbänder: VX-Bänder, 3-teilig, Edelstahl, 3d-einstellbar, wartungsfrei
Beanspruchungsklasse: K4 gem. DIN EN 1192

Oberflächen:
Zarge: pulverbeschichtet, RAL 7021
Türblatt: HPL beschichtet (Design nach Vorgabe)

Wand: Mauerwerk, d=  ca. 175 mm
Bodenbelag: Betonwerkstein, Linoleum

Beschläge:
- Material: Edelstahl, matt
- DIN EN 179
- Drücker/Knauf-Garnitur, Höhe: 1,05m, Rundmaterial, U-Form
- Drücker- /Knauf-/Schloss-Rosetten beidseitig, rund, Rosetten PZ-gelocht
- verdeckt befestigt

Schloss:
- Einsteckschloss
- DIN EN 179
- Anti-Panikfunktion E
- PZ-vorgerichtet

Bodendichtung und -schwelle:
- rauchdicht nach EN 1634-3
- absenkbare Bodendichtung
- zugelassen für Rauch- und Brandschutztüren
- Flachprofil-Schwelle, Aluminium, h<=4 mm, rauchdicht montiert auf vorhandenem Bodenbelag

Obentürschließer:
- Montage an Feuer- und Rauchschutztüren, DIN EN 1154
- Gleitschiene
- einstellbare Schließkraft, -geschwindigkeit, sowie Öffnungsdämpfung und Endanschlag
- Schließfolgeregelung
- Montage auf Türblatt und Bandseite

Alle Angaben des Ausführungshinweis 0001 sind zu berücksichtigen.
Menge: 1,000 St

**02.003 431_00_050_01 - Innentür, 1-flg., 1260 x 2135 mm, EI-2-30-C5-S200**
Herstellen und Montieren einer 1-flügeligen Innentür mit Stahlzarge und Holztürblatt.

Türnr.: 431_00_050_01
Geschoss: Erdgeschoss
Raum: Lager Hausmeister (HM)

Funktion: Innentür gem. DIN EN 14351-2, Feuer- und Rauchschutztür

Brandschutz: feuerhemmend, rauchdicht- und selbstschließend, bzw. EI-2-30-C5-S200 gem. DIN EN 13501 / DIN EN 16034
Schallschutzklasse: -
Klimaklasse: b gem. DIN EN 12219

Rohbaurichtmaß OKFF: 1260 x 2135 mm
Anschlag: DIN R
Aufteilung: -
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d=  ca. 300 mm
Bodenbelag: Betonwerkstein, Linoleum

Beschläge:
- Material: Edelstahl, matt
- Drücker/Drücker-Garnitur, Höhe: 1,05m, Rundmaterial, U-Form
- Drücker- /Schloss-Rosetten beidseitig, rund, Rosetten PZ-gelocht
- verdeckt befestigt

Schloss:
- Einsteckschloss (Gehflügel) / Treibriegelschloss  (Standflügel)
- PZ-vorgerichtet

Bodendichtung und -schwelle:
- rauchdicht nach EN 1634-3
- absenkbare Bodendichtung
- zugelassen für Rauch- und Brandschutztüren
- Flachprofil-Schwelle, Aluminium, h<=4 mm, rauchdicht montiert auf vorhandenem Bodenbelag

Obentürschließer:
- Montage an Feuer- und Rauchschutztüren, DIN EN 1154
- Gleitschiene
- einstellbare Schließkraft, -geschwindigkeit, sowie Öffnungsdämpfung und Endanschlag
- Schließfolgeregelung
- Montage auf Türblatt und Bandseite

Alle Angaben des Ausführungshinweis 0001 sind zu berücksichtigen.
Menge: 1,000 St

**02.004 431_00_029 - Innentür, 2-flg., 1760 x 2135 mm, EI-2-30-C5-S200**
Herstellen und Montieren einer 2-flügeligen Innentür mit Stahlzarge und Holztürblatt.

Türnr.: 431_00_029
Geschoss: Erdgeschoss
Raum: Lüftungsanlage

Funktion: Innentür  gem. DIN EN 14351-2, Feuer- und Rauchschutztür

Brandschutz: feuerhemmend, rauchdicht- und selbstschließend, bzw. EI-2-30-C5-S200 gem. DIN EN 13501 / DIN EN 16034
Schallschutzklasse: -
Klimaklasse: b gem. DIN EN 12219

Rohbaurichtmaß OKFF: 1760 x 2135 mm
Anschlag: DIN R (Gehflügel)
Aufteilung: asymmetrisch, Gehflügel rechts
lichter Durchgang: 1600 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Betonwerkstein

Beschläge:
- Material: Edelstahl, matt
- Gehflügel: Drücker/Drücker-Garnitur, Höhe: 1,05m, Rundmaterial, U-Form
- Standflügel innen: Drehebel, vertikal
- Drücker- /Schloss-Rosetten beidseitig, rund, Rosetten PZ-gelocht
- verdeckt befestigt

Schloss:
- Einsteckschloss PZ-vorgerichtet (Gehflügel) / integriertes Treibriegelschloss  (Standflügel)

Bodendichtung und -schwelle:
- rauchdicht nach EN 1634-3
- absenkbare Bodendichtung
- zugelassen für Rauch- und Brandschutztüren
- Flachprofil-Schwelle, Aluminium, h<=4 mm, rauchdicht montiert auf vorhandenem Bodenbelag

Obentürschließer:
- Montage an Feuer- und Rauchschutztüren, DIN EN 1154
- Gleitschiene
- einstellbare Schließkraft, -geschwindigkeit, sowie Öffnungsdämpfung und Endanschlag
- Schließfolgeregelung
- Montage auf Türblatt und Bandseite

Alle Angaben des Ausführungshinweis 0001 sind zu berücksichtigen.
Menge: 1,000 St

*Hinweis: [5.Obergeschoss]*

**02.005 431_05_556_01 - Innentür, 1-flg., 1010 x 2135 mm, C5-S200, NA**
Herstellen und Montieren einer 1-flügeligen Innentür mit Stahlzarge und Holztürblatt.

Türnr.: 431_05_556_01
Geschoss: 5.Obergeschoss
Raum: Treppenhaus 6

Funktion: Innentür gem. DIN EN 14351-2, Notausgang (DIN 179)
Brandschutz: - / rauchdicht, C5-S200 gem. DIN EN 13501 / DIN EN 16034
Schallschutzklasse: -
Klimaklasse: a gem. DIN EN 12219

Rohbaurichtmaß OKFF: 1010 x 2135 mm
Anschlag: DIN R
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Betonwerkstein

Beschläge:
- Material: Edelstahl, matt
- DIN EN 179
- Drücker/Knauf-Garnitur, Höhe: 1,05m, Rundmaterial, U-Form
- Drücker-/Knauf-/Schloss-Rosetten beidseitig, rund, Rosetten PZ-gelocht
- verdeckt befestigt

Schloss:
- Einsteckschloss
- DIN EN 179
- Anti-Panikfunktion E
- PZ-vorgerichtet

Bodendichtung und -schwelle:
- rauchdicht nach EN 1634-3
- absenkbare Bodendichtung
- zugelassen für Rauch- und Brandschutztüren
- Flachprofil-Schwelle, Aluminium, h<=4 mm, rauchdicht montiert auf vorhandenem Bodenbelag

Obentürschließer:
- Montage an Feuer- und Rauchschutztüren, DIN EN 1154
- Gleitschiene
- einstellbare Schließkraft, -geschwindigkeit, sowie Öffnungsdämpfung und Endanschlag
- Schließfolgeregelung
- Montage auf Türblatt und Bandseite

Alle Angaben des Ausführungshinweis 0001 sind zu berücksichtigen.
Menge: 1,000 St

### Titel 03 Innentüren ohne Brandschutz

*Hinweis: [Erdgeschoss]*

**03.001 431_00_068 - Innentür, 1-flg., 900 x 2135 mm, SK2**
*** Bezugsbeschreibung
Herstellen und Montieren einer 1-flügeligen Innentür mit Stahlzarge und Holztürblatt.

Türnr.: 431_00_068
Geschoss: Erdgeschoss
Raum: Büro 4

Funktion: Innentür gem. DIN EN 14351-2, dichtschließend
Brandschutz: -
Schallschutzklasse: SK 2, DIN 4109, Rw.R=32 dB
Klimaklasse: b gem. DIN EN 12219

Rohbaurichtmaß OKFF: 900 x 2135 mm
Anschlag: DIN R
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Betonwerkstein, Linoleum

Beschläge:
- Material: Edelstahl, matt
- Drücker/Knauf-Garnitur, Höhe: 1,05m, Rundmaterial, U-Form
- Drücker- /Knauf-/Schloss-Rosetten beidseitig, rund, Rosetten PZ-gelocht
- verdeckt befestigt

Schloss:
- Einsteckschloss
- PZ-vorgerichtet

Bodendichtung und -schwelle:
- absenkbare Bodendichtung
- (Bodenbelag Betonwerkstein)

Obentürschließer: -

Alle Angaben des Ausführungshinweis 0001 sind zu berücksichtigen.
Menge: 1,000 St

**03.002 431_00_067_01 - Innentür, 1-flg., 1010 x 2135 mm, SK2**
*** wie Position 03.001
Türnr.: 431_00_067_01
Geschoss: Erdgeschoss
Raum: Büro 3

Rohbaurichtmaß OKFF: 1010 x 2135 mm
Anschlag: DIN L
lichter Durchgang: 900 mm
Menge: 1,000 St

**03.003 431_00_065 - Innentür, 1-flg., 1010 x 2135 mm, SK2**
*** wie Position 03.001
Türnr.: 431_00_065
Geschoss: Erdgeschoss
Raum: Büro 1

Rohbaurichtmaß OKFF: 1010 x 2135 mm
Anschlag: DIN R
lichter Durchgang: 900 mm
Menge: 1,000 St

**03.004 431_00_066_01 - Innentür, 1-flg., 1010 x 2135 mm, SK2**
*** wie Position 03.001
Türnr.: 431_00_066_01
Geschoss: Erdgeschoss
Raum: Büro 2

Rohbaurichtmaß OKFF: 1010 x 2135 mm
Anschlag: DIN R
lichter Durchgang: 900 mm
Menge: 1,000 St

**03.005 431_00_066_02 - Innentür, 1-flg., 1010 x 2135 mm, SK3**
*** wie Position 03.001
Türnr.: 431_00_066_02
Geschoss: Erdgeschoss
Raum: Büro 1/2 (Verbindungstür)

Schallschutzklasse: SK 3, DIN 4109, Rw.R=37 dB
Klimaklasse: a gem. DIN EN 12219

Rohbaurichtmaß OKFF: 1010 x 2135 mm
Anschlag: DIN R
lichter Durchgang: 900 mm

Beschläge:
- Drücker/Drücker-Garnitur
Menge: 1,000 St

**03.006 431_00_067_03 - Innentür, 1-flg., 1010 x 2135 mm, SK3**
*** wie Position 03.001
Türnr.: 431_00_067_03
Geschoss: Erdgeschoss
Raum: Büro 2/3 (Verbindungstür)

Schallschutzklasse: SK 3, DIN 4109, Rw.R=37 dB
Klimaklasse: a gem. DIN EN 12219

Rohbaurichtmaß OKFF: 1010 x 2135 mm
Anschlag: DIN R
lichter Durchgang: 900 mm

Beschläge:
- Drücker/Drücker-Garnitur
Menge: 1,000 St

**03.007 431_00_067_02 - Innentür, 1-flg., 1010 x 2135 mm, SK3**
*** wie Position 03.001
Türnr.: 431_00_067_02
Geschoss: Erdgeschoss
Raum: Büro 3/4 (Verbindungstür)

Schallschutzklasse: SK 3, DIN 4109, Rw.R=37 dB
Klimaklasse: a gem. DIN EN 12219

Rohbaurichtmaß OKFF: 1010 x 2135 mm
Anschlag: DIN L
lichter Durchgang: 900 mm

Beschläge:
- Drücker/Drücker-Garnitur
Menge: 1,000 St

**03.008 431_00_047_01 - Innentür, 1-flg., 1010 x 2135 mm, NA**
*** Bezugsbeschreibung
Herstellen und Montieren einer 1-flügeligen Innentür mit Stahlzarge und Holztürblatt.

Türnr.: 431_00_047_01
Geschoss: Erdgeschoss
Raum: Büro Hausmeister

Funktion: Innentür gem. DIN EN 14351-2, dichtschließend, Notausgang (DIN 179)
Brandschutz: -
Schallschutzklasse: -
Klimaklasse: b gem. DIN EN 12219

Rohbaurichtmaß OKFF: 1010 x 2135 mm
Anschlag: DIN R
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d=  ca. 300 mm
Bodenbelag: Betonwerkstein, Rohboden

Beschläge:
- Material: Edelstahl, matt
- DIN EN 179
- Drücker/Knauf-Garnitur, Höhe: 1,05m, Rundmaterial, U-Form
- Drücker-/Knauf-/Schloss-Rosetten beidseitig, rund, Rosetten PZ-gelocht
- verdeckt befestigt

Schloss:
- Einsteckschloss
- DIN EN 179
- Anti-Panikfunktion E
- PZ-vorgerichtet

Bodendichtung und -schwelle: -

Obentürschließer: -

Alle Angaben des Ausführungshinweis 0001 sind zu berücksichtigen.
Menge: 1,000 St

**03.009 431_00_052 - Innentür, 1-flg., 1010 x 2135 mm, NA**
*** wie Position 03.008
Türnr.: 431_00_052
Geschoss: Erdgeschoss
Raum: Aufenthalt Reinigung

Wand: GK-Metallständerwand, d=  150 mm

Beschläge:
- Drücker/Drücker-Garnitur
Menge: 1,000 St

**03.010 431_00_055 - Innentür, 1-flg., 885 x 2135 mm**
*** Bezugsbeschreibung
Herstellen und Montieren einer 1-flügeligen Innentür mit Stahlzarge und Holztürblatt.

Türnr.: 431_00_055
Geschoss: Erdgeschoss
Raum: Betriebstechnik (klein)

Funktion: Innentür gem. DIN EN 14351-2, dichtschließend
Brandschutz: -
Schallschutzklasse: -
Klimaklasse: a gem. DIN EN 12219

Rohbaurichtmaß OKFF: 885 x 2135 mm
Anschlag: DIN L
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Betonwerkstein, Rohboden

Beschläge:
- Material: Edelstahl, matt
- Drücker/Drücker-Garnitur, Höhe: 1,05m, Rundmaterial, U-Form
- Drücker-/Schloss-Rosetten beidseitig, rund, Rosetten PZ-gelocht
- verdeckt befestigt

Schloss:
- Einsteckschloss
- PZ-vorgerichtet

Bodendichtung und -schwelle: -

Obentürschließer: -

Alle Angaben des Ausführungshinweis 0001 sind zu berücksichtigen.
Menge: 1,000 St

**03.011 431_00_053 - Innentür, 1-flg., 1010 x 2135 mm**
*** wie Position 03.010
Türnr.: 431_00_053
Geschoss: Erdgeschoss
Raum: Umkleide Reinigung

Rohbaurichtmaß OKFF: 1010 x 2135 mm
Anschlag: DIN L

Wand: GK-Metallständerwand, d=  150 mm
Bodenbelag: Linoleum
Menge: 1,000 St

**03.012 431_00_059 - Innentür, 1-flg., 1010 x 2135 mm**
*** wie Position 03.010
Türnr.: 431_00_059
Geschoss: Erdgeschoss
Raum: Lehrmittelraum

Rohbaurichtmaß OKFF: 1010 x 2135 mm
Anschlag: DIN L
lichter Durchgang: 900 mm

Wand: Mauerwerk/Beton, d=  240 mm
Bodenbelag: Betonwerkstein, Linoleum
Menge: 1,000 St

**03.013 431_00_063 - Innentür, 1-flg., 1010 x 2135 mm**
*** wie Position 03.010
Türnr.: 431_00_063
Geschoss: Erdgeschoss
Raum: Beratungsbüro 1

Klimaklasse: b gem. DIN EN 12219

Rohbaurichtmaß OKFF: 1010 x 2135 mm
Anschlag: DIN L
lichter Durchgang: 900 mm

Wand: Mauerwerk/Beton, d=  240 mm
Bodenbelag: Betonwerkstein, Linoleum

Beschläge:
- Drücker/Knauf-Garnitur
Menge: 1,000 St

**03.014 431_00_064 - Innentür, 1-flg., 1010 x 2135 mm**
*** wie Position 03.010
Türnr.: 431_00_064
Geschoss: Erdgeschoss
Raum: Beratungsbüro 2

Klimaklasse: b gem. DIN EN 12219

Rohbaurichtmaß OKFF: 1010 x 2135 mm
Anschlag: DIN L
lichter Durchgang: 900 mm

Wand: Mauerwerk/Beton, d=  240 mm
Bodenbelag: Betonwerkstein, Linoleum

Beschläge:
- Drücker/Knauf-Garnitur
Menge: 1,000 St

**03.015 431_00_069 - Innentür, 1-flg., 1010 x 2135 mm**
*** wie Position 03.010
Türnr.: 431_00_069
Geschoss: Erdgeschoss
Raum: Teeküche

Klimaklasse: b gem. DIN EN 12219

Rohbaurichtmaß OKFF: 1010 x 2135 mm
Anschlag: DIN L
lichter Durchgang: 900 mm

Wand: Mauerwerk/Beton, d=  240 mm
Bodenbelag: Betonwerkstein, Fliesen
Menge: 1,000 St

**03.016 431_00_072 - Innentür, 1-flg., 1010 x 2135 mm**
*** wie Position 03.010
Türnr.: 431_00_072
Geschoss: Erdgeschoss
Raum: Lager

Klimaklasse: a gem. DIN EN 12219

Rohbaurichtmaß OKFF: 1010 x 2135 mm
Anschlag: DIN R
lichter Durchgang: 900 mm

Wand: GK-Metallständerwand, d=  150 mm
Bodenbelag: Betonwerkstein, Linoleum

Beschläge:
- Drücker/Knauf-Garnitur
Menge: 1,000 St

**03.017 431_00_073 - Innentür, 1-flg., 1010 x 2135 mm**
*** wie Position 03.010
Türnr.: 431_00_073
Geschoss: Erdgeschoss
Raum: Kopierer

Klimaklasse: a gem. DIN EN 12219

Rohbaurichtmaß OKFF: 1010 x 2135 mm
Anschlag: DIN R
lichter Durchgang: 900 mm

Wand: Mauerwerk/Beton, ca. d=  240 mm
Bodenbelag: Betonwerkstein, Linoleum

Beschläge:
- Drücker/Knauf-Garnitur
Menge: 1,000 St

**03.018 431_00_076 - Innentür, 1-flg., 1010 x 2135 mm**
*** wie Position 03.010
Türnr.: 431_00_076
Geschoss: Erdgeschoss
Raum: Abstellraum Hausmeister

Klimaklasse: a gem. DIN EN 12219

Rohbaurichtmaß OKFF: 1010 x 2135 mm
Anschlag: DIN R
lichter Durchgang: 900 mm

Wand: GK-Metallständerwand, d=  150 mm
Bodenbelag: Betonwerkstein, Linoleum

Beschläge:
- Drücker/Knauf-Garnitur
Menge: 1,000 St

**03.019 431_00_051_01 - Innentür, 1-flg., 1260 x 2135 mm**
*** Bezugsbeschreibung
Herstellen und Montieren einer 1-flügeligen Innentür mit Stahlzarge und Holztürblatt.

Türnr.: 431_00_051_01
Geschoss: Erdgeschoss
Raum: Geräteraum

Funktion: Innentür gem. DIN EN 14351-2, dichtschließend
Brandschutz: -
Schallschutzklasse: -
Klimaklasse: a gem. DIN EN 12219

Rohbaurichtmaß OKFF: 1260 x 2135 mm
Anschlag: DIN L
lichter Durchgang: -
Zarge: Umfassung, Stahl, mehrteilig (anpassbare Maulweite)
Türblatt: Holz, Vollspan
Türfalz: stumpf (1-fach/2-fach nach Anforderung)
Türkanten: eckig
Türbänder: VX-Bänder, 3-teilig, Edelstahl, 3d-einstellbar, wartungsfrei
Beanspruchungsklasse: K4 gem. DIN EN 1192

Oberflächen:
Zarge: pulverbeschichtet, RAL 7021
Türblatt: HPL beschichtet (Design nach Vorgabe)

Wand: GK-Metallständerwand (doppel), d=  230 mm
Bodenbelag: Linoleum, Bodenbeschichtung

Beschläge:
- Material: Edelstahl, matt
- Drücker/Drücker-Garnitur, Höhe: 1,05m, Rundmaterial, U-Form
- Drücker-/Schloss-Rosetten beidseitig, rund, Rosetten PZ-gelocht
- verdeckt befestigt

Schloss:
- Einsteckschloss
- PZ-vorgerichtet

Bodendichtung und -schwelle: -

Obentürschließer: -

Alle Angaben des Ausführungshinweis 0001 sind zu berücksichtigen.
Menge: 1,000 St

**03.020 431_00_056 - Innentür, 1-flg., 1260 x 2135 mm**
*** wie Position 03.019
Türnr.: 431_00_056
Geschoss: Erdgeschoss
Raum: Flur Hausmeister

Anschlag: DIN L

Wand: GK-Metallständerwand, d=  150 mm
Bodenbelag: Betonwerkstein

Beschläge:
- Drücker/Knauf-Garnitur
Menge: 1,000 St

**03.021 431_00_049_01 - Innentür, 1-flg., 1260 x 2135 mm**
*** wie Position 03.019
Türnr.: 431_00_049_01
Geschoss: Erdgeschoss
Raum: Lager Reinigung

Klimaklasse: b gem. DIN EN 12219

lichter Durchgang: 900 mm
Anschlag: DIN R

Wand: Mauerwerk/Beton, ca. d=  300 mm
Bodenbelag: Betonwerkstein, Linoleum
Menge: 1,000 St

**03.022 431_00_074 - Innentür, 1-flg., 1385 x 2135 mm**
Herstellen und Montieren einer 1-flügeligen Innentür mit Stahlzarge und Holztürblatt.

Türnr.: 431_00_074
Geschoss: Erdgeschoss
Raum: Sanitätsraum

Funktion: Innentür gem. DIN EN 14351-2, dichtschließend
Brandschutz: -
Schallschutzklasse: -
Klimaklasse: a gem. DIN EN 12219

Rohbaurichtmaß OKFF: 1385 x 2135 mm
Anschlag: DIN R
lichter Durchgang: 1200 mm
Zarge: Umfassung, Stahl, mehrteilig (anpassbare Maulweite)
Türblatt: Holz, Vollspan
Türfalz: stumpf (1-fach/2-fach nach Anforderung)
Türkanten: eckig
Türbänder: VX-Bänder, 3-teilig, Edelstahl, 3d-einstellbar, wartungsfrei
Beanspruchungsklasse: K4 gem. DIN EN 1192

Oberflächen:
Zarge: pulverbeschichtet, RAL 7021
Türblatt: HPL beschichtet (Design nach Vorgabe)

Wand: Mauerwerk/Beton, ca. d=  240 mm
Bodenbelag: Betonwerkstein, Linoleum

Beschläge:
- Material: Edelstahl, matt
- Drücker/Drücker-Garnitur, Höhe: 1,05m, Rundmaterial, U-Form
- Drücker-/Schloss-Rosetten beidseitig, rund, Rosetten PZ-gelocht
- verdeckt befestigt

Schloss:
- Einsteckschloss
- PZ-vorgerichtet

Bodendichtung und -schwelle: -

Obentürschließer: -

Alle Angaben des Ausführungshinweis 0001 sind zu berücksichtigen.
Menge: 1,000 St

**03.023 431_00_054 - Innentür, 1-flg., 1010 x 2135 mm, Feuchtraum**
*** Bezugsbeschreibung
Herstellen und Montieren einer 1-flügeligen Innentür mit Stahlzarge und Holztürblatt.

Türnr.: 431_00_054
Geschoss: Erdgeschoss
Raum: WC Reinigung

Funktion: Innentür gem. DIN EN 14351-2, Feuchtraumtür RAL-GZ 426, dichtschließend
Brandschutz: -
Schallschutzklasse: -
Klimaklasse: b gem. DIN EN 12219

Rohbaurichtmaß OKFF: 1010 x 2135 mm
Anschlag: DIN L
lichter Durchgang: 900 mm
Zarge: Umfassung, Stahl, mehrteilig (anpassbare Maulweite)
Türblatt: Holz, Vollspan
Türfalz: stumpf (1-fach/2-fach nach Anforderung)
Türkanten: eckig
Türbänder: VX-Bänder, 3-teilig, Edelstahl, 3d-einstellbar, wartungsfrei
Beanspruchungsklasse: K4 gem. DIN EN 1192

Oberflächen:
Zarge: pulverbeschichtet, RAL 7021
Türblatt: HPL beschichtet (Design nach Vorgabe)

Wand: GK-Metallständerwand, d=  150 mm
Bodenbelag: Linoleum, Fliesen

Beschläge:
- Material: Edelstahl, matt
- Drücker/Drücker-Garnitur, Höhe: 1,05m, Rundmaterial, U-Form
- Drücker-/Schloss-Rosetten beidseitig, rund, Rosetten PZ-gelocht
- verdeckt befestigt

Schloss:
- Einsteckschloss
- PZ-vorgerichtet

Bodendichtung und -schwelle: -

Obentürschließer: -

Alle Angaben des Ausführungshinweis 0001 sind zu berücksichtigen.
Menge: 1,000 St

**03.024 431_00_048 - Innentür, 1-flg., 1010 x 2135 mm, Feuchtraum, WC-Schloss**
*** wie Position 03.023
Türnr.: 431_00_048
Geschoss: Erdgeschoss
Raum: Dusche Hausmeister

Wand: GK-Metallständerwand, d=  100 mm
Bodenbelag: Linoleum, Fliesen

Beschläge:
- Material: Edelstahl, matt
- Drücker/Drücker-Garnitur, Höhe: 1,05m, Rundmaterial, U-Form
- Drücker-Rosetten beidseitig, rund, WC-Rosetten mit Riegel und Anzeige
- verdeckt befestigt

Schloss:
- WC-Einsteckschloss
Menge: 1,000 St

**03.025 431_00_057 - Innentür, 1-flg., 1010 x 2135 mm, Feuchtraum**
*** wie Position 03.023
Türnr.: 431_00_057
Geschoss: Erdgeschoss
Raum: Putzmittel (PuMi)

Wand: Mauerwerk/Beton, ca. d=  240 mm
Bodenbelag: Betonwerkstein, Fliesen

Beschläge:
- Drücker/Knauf-Garnitur
Menge: 1,000 St

**03.026 431_00_071 - Innentür, 1-flg., 1010 x 2135 mm, Feuchtraum**
*** wie Position 03.023
Türnr.: 431_00_071
Geschoss: Erdgeschoss
Raum: WC Damen

Anschlag: DIN R

Wand: Mauerwerk/Beton, ca. d=  240 mm
Bodenbelag: Betonwerkstein, Fliesen
Menge: 1,000 St

**03.027 431_00_070_01 - Innentür, 1-flg., 1010 x 2135 mm, Feuchtraum**
*** wie Position 03.023
Türnr.: 431_00_070_01
Geschoss: Erdgeschoss
Raum: WC Herren

Anschlag: DIN R

Wand: Mauerwerk/Beton, ca. d=  240 mm
Bodenbelag: Betonwerkstein, Fliesen
Menge: 1,000 St

**03.028 431_00_070_02 - Innentür, 1-flg., 1010 x 2135 mm, Feuchtraum**
*** wie Position 03.023
Türnr.: 431_00_070_02
Geschoss: Erdgeschoss
Raum: WC Herren (Zwischentür)

Anschlag: DIN R

Wand: GK-Metalständerwand, ca. d=  150 mm
Bodenbelag: Fliesen
Menge: 1,000 St

*Hinweis: 1.OBERGESCHOSS*

**03.029 431_01_141 - Innentür, 1-flg., 1010 x 2135 mm, SK2, Glasausschnitt**
*** Bezugsbeschreibung
Herstellen und Montieren einer 1-flügeligen Innentür mit Stahlzarge und Holztürblatt inkl. Fenster/Glasausschnitt.

Türnr.: 431_01_241
Geschoss: 1.Obergeschoss
Raum: Informatik 1

Funktion: Innentür gem. DIN EN 14351-2
Brandschutz: - / dichtschließend, C5-Sa gem. DIN EN 13501 / DIN EN 16034
Schallschutzklasse: SK 2, DIN 4109, Rw.R=32 dB
Klimaklasse: b gem. DIN EN 12219

Rohbaurichtmaß OKFF: 1010 x 2135 mm
Anschlag: DIN L
lichter Durchgang: 900 mm
Zarge: Umfassung, Stahl, mehrteilig (anpassbare Maulweite)
Türblatt: Holz, Vollspan, Glasausschnitt
Türfalz: stumpf (1-fach/2-fach nach Anforderung)
Glasausschnitt: vertikal, ca. 200 x 1400 mm, Position nach Vorabstimmung mit AG
Verglasung: bruchsicher gem. DGUV Schule (VSG)
Türkanten: eckig
Türbänder: VX-Bänder, 3-teilig, Edelstahl, 3d-einstellbar, wartungsfrei
Beanspruchungsklasse: K4 gem. DIN EN 1192

Oberflächen:
Zarge: pulverbeschichtet, RAL 7021
Türblatt: HPL beschichtet (Design nach Vorgabe)

Wand: Mauerwerk/Beton, d=  ca. 240 mm
Bodenbelag: Linoleum

Beschläge:
- Material: Edelstahl, matt
- Drücker/Knauf-Garnitur, Höhe: 1,05m, Rundmaterial, U-Form
- Drücker- /Knauf-/Schloss-Rosetten beidseitig, rund, Rosetten PZ-gelocht
- verdeckt befestigt

Schloss:
- Einsteckschloss
- PZ-vorgerichtet

Bodendichtung und -schwelle:
- absenkbare Bodendichtung
- (durchlaufender Bodenbelag Linoleum)

Obentürschließer: -

Alle Angaben des Ausführungshinweis 0001 sind zu berücksichtigen.
Menge: 1,000 St

**03.030 431_01_142 - Innentür, 1-flg., 1010 x 2135 mm, SK2, Glasausschnitt**
*** wie Position 03.029
Türnr.: 431_01_142
Geschoss: 1.Obergeschoss
Raum: Informatik 2

Anschlag: DIN R
Menge: 1,000 St

**03.031 431_01_143 - Innentür, 1-flg., 1010 x 2135 mm, SK2, Glasausschnitt**
*** wie Position 03.029
Türnr.: 431_01_143
Geschoss: 1.Obergeschoss
Raum: Informatik 3
Menge: 1,000 St

**03.032 431_01_151 - Innentür, 1-flg., 1010 x 2135 mm, SK2**
*** Bezugsbeschreibung
Herstellen und Montieren einer 1-flügeligen Innentür mit Stahlzarge und Holztürblatt.

Türnr.: 431_01_151
Geschoss: 1.Obergeschoss
Raum: Vorraum

Funktion: Innentür gem. DIN EN 14351-2, dichtschließend
Brandschutz: -
Schallschutzklasse: SK 2, DIN 4109, Rw.R=32 dB
Klimaklasse: b gem. DIN EN 12219

Rohbaurichtmaß OKFF: 1010 x 2135 mm
Anschlag: DIN R
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Linoleum

Beschläge:
- Material: Edelstahl, matt
- Drücker/Drücker-Garnitur, Höhe: 1,05m, Rundmaterial, U-Form
- Drücker- /Schloss-Rosetten beidseitig, rund, Rosetten PZ-gelocht
- verdeckt befestigt

Schloss:
- Einsteckschloss
- PZ-vorgerichtet

Bodendichtung und -schwelle:
- absenkbare Bodendichtung
- (Bodenbelag Betonwerkstein)

Obentürschließer: -

Alle Angaben des Ausführungshinweis 0001 sind zu berücksichtigen.
Menge: 1,000 St

**03.033 431_01_152 - Innentür, 1-flg., 1010 x 2135 mm, SK2**
*** wie Position 03.032
Türnr.: 431_01_152
Geschoss: 1.Obergeschoss
Raum: Lehrerbüro 1

Klimaklasse: a gem. DIN EN 12219

Anschlag: DIN L

Wand: GK-Metalständerwand, d= 100 mm

Beschläge:
- Drücker/Knauf-Garnitur
Menge: 1,000 St

**03.034 431_01_153 - Innentür, 1-flg., 1010 x 2135 mm, SK2**
*** wie Position 03.032
Türnr.: 431_01_153
Geschoss: 1.Obergeschoss
Raum: Lehrerbüro 2

Klimaklasse: a gem. DIN EN 12219

Wand: GK-Metalständerwand, d= 100 mm

Beschläge:
- Drücker/Knauf-Garnitur
Menge: 1,000 St

**03.035 431_01_154 - Innentür, 1-flg., 1010 x 2135 mm, SK2**
*** wie Position 03.032
Türnr.: 431_01_154
Geschoss: 1.Obergeschoss
Raum: Besprechungszimmer

Klimaklasse: a gem. DIN EN 12219

Wand: Mauerwerk, d= 175 mm

Beschläge:
- Drücker/Knauf-Garnitur
Menge: 1,000 St

**03.036 431_01_155_01 - Innentür, 1-flg., 1010 x 2135 mm, SK2**
*** wie Position 03.032
Türnr.: 431_01_155_01
Geschoss: 1.Obergeschoss
Raum: Vorraum Mittelstufe

Anschlag: DIN L
Menge: 1,000 St

**03.037 431_01_157 - Innentür, 1-flg., 1010 x 2135 mm, SK2**
*** wie Position 03.032
Türnr.: 431_01_157
Geschoss: 1.Obergeschoss
Raum: Lehrerbüro Mittelstufe 2

Wand: Beton, d=  ca. 240 mm

Beschläge:
- Drücker/Knauf-Garnitur
Menge: 1,000 St

**03.038 431_01_158 - Innentür, 1-flg., 1010 x 2135 mm, SK2**
*** wie Position 03.032
Türnr.: 431_01_158
Geschoss: 1.Obergeschoss
Raum: Lehrerbüro Unterstufe

Anschlag: DIN L

Beschläge:
- Drücker/Knauf-Garnitur
Menge: 1,000 St

**03.039 431_01_159_01 - Innentür, 1-flg., 1010 x 2135 mm, SK2**
*** wie Position 03.032
Türnr.: 431_01_159_01
Geschoss: 1.Obergeschoss
Raum: Lehrerbüro Unterstufe

Anschlag: DIN L

Beschläge:
- Drücker/Knauf-Garnitur
Menge: 1,000 St

**03.040 431_01_160_01 - Innentür, 1-flg., 1010 x 2135 mm, SK2**
*** wie Position 03.032
Türnr.: 431_01_160_01
Geschoss: 1.Obergeschoss
Raum: Lehrerbüro Oberstufe

Anschlag: DIN L

Beschläge:
- Drücker/Knauf-Garnitur
Menge: 1,000 St

**03.041 431_01_161_01 - Innentür, 1-flg., 1010 x 2135 mm, SK2**
*** wie Position 03.032
Türnr.: 431_01_161_01
Geschoss: 1.Obergeschoss
Raum: Vorraum Oberstufe

Anschlag: DIN L
Menge: 1,000 St

**03.042 431_01_161_02 - Innentür, 1-flg., 1010 x 2135 mm, SK2**
*** wie Position 03.032
Türnr.: 431_01_161_02
Geschoss: 1.Obergeschoss
Raum: Vorraum Oberstufe/Oberstufenkoordination

Klimaklasse: a gem. DIN EN 12219

Anschlag: DIN L

Wand: Mauerwerk/Beton, d=  175 mm

Beschläge:
Drücker/Knauf-Garnitur
Menge: 1,000 St

**03.043 431_01_162 - Innentür, 1-flg., 1010 x 2135 mm, SK2**
*** wie Position 03.032
Türnr.: 431_01_162
Geschoss: 1.Obergeschoss
Raum: Besprechungsbüro Oberstufe

Klimaklasse: a gem. DIN EN 12219

Wand: GK-Metalständerwand, d= 100 mm

Beschläge:
- Drücker/Knauf-Garnitur
Menge: 1,000 St

**03.044 431_01_167_01 - Innentür, 1-flg., 1010 x 2135 mm, SK2**
*** wie Position 03.032
Türnr.: 431_01_167_01
Geschoss: 1.Obergeschoss
Raum: Lehrerfachschränke

Klimaklasse: a gem. DIN EN 12219

Beschläge:
- Drücker/Knauf-Garnitur
Menge: 1,000 St

**03.045 431_01_155_02 - Innentür, 1-flg., 1010 x 2135 mm, SK3**
*** Bezugsbeschreibung
Herstellen und Montieren einer 1-flügeligen Innentür mit Stahlzarge und Holztürblatt.

Türnr.: 431_01_155_02
Geschoss: 1.Obergeschoss
Raum: Vorraum Mittelstufe / Lehrerbüro Mittelstufe 2 (Verbindungstür)

Funktion: Innentür gem. DIN EN 14351-2, dichtschließend
Brandschutz: -
Schallschutzklasse: SK 3, DIN 4109, Rw.R=37 dB
Klimaklasse: a gem. DIN EN 12219

Rohbaurichtmaß OKFF: 1010 x 2135 mm
Anschlag: DIN R
lichter Durchgang: 900 mm
Zarge: Umfassung, Stahl, mehrteilig (anpassbare Maulweite)
Türblatt: Holz, Vollspan
Türfalz: stumpf (1-fach/2-fach nach Anforderung)
Türkanten: eckig
Türbänder: VX-Bänder, 3-teilig, Edelstahl, 3d-einstellbar, wartungsfrei
Beanspruchungsklasse: K4 gem. DIN EN 1192

Oberflächen:
Zarge: pulverbeschichtet, RAL 7021
Türblatt: HPL beschichtet (Design nach Vorgabe)

Wand: Mauerwerk, d=  175 mm
Bodenbelag: Linoleum

Beschläge:
- Material: Edelstahl, matt
- Drücker/Drücker-Garnitur, Höhe: 1,05m, Rundmaterial, U-Form
- Drücker- /Schloss-Rosetten beidseitig, rund, Rosetten PZ-gelocht
- verdeckt befestigt

Schloss:
- Einsteckschloss
- PZ-vorgerichtet

Bodendichtung und -schwelle:
- absenkbare Bodendichtung

Obentürschließer: -

Alle Angaben des Ausführungshinweis 0001 sind zu berücksichtigen.
Menge: 1,000 St

**03.046 431_01_156 - Innentür, 1-flg., 1010 x 2135 mm, SK3**
*** wie Position 03.045
Türnr.: 431_01_156
Geschoss: 1.Obergeschoss
Raum: Vorraum Mittelstufe/Lehrerbüro Mittelstufe 1 (Verbindungstür)

Wand: GK-Metalständerwand, d= 100 mm
Menge: 1,000 St

**03.047 431_01_159_02 - Innentür, 1-flg., 1010 x 2135 mm, SK3**
*** wie Position 03.045
Türnr.: 431_01_159_02
Geschoss: 1.Obergeschoss
Raum: Lehrerbüro Unterstufe/Lehrerbüro Unterstufe (Verbindungstür)

Anschlag: DIN L
Menge: 1,000 St

**03.048 431_01_160_02 - Innentür, 1-flg., 1010 x 2135 mm, SK3**
*** wie Position 03.045
Türnr.: 431_01_160_02
Geschoss: 1.Obergeschoss
Raum: Lehrerbüro Oberstufe/Besprechungsbüro Oberstufe (Verbindungstür)

Anschlag: DIN L

Wand: GK-Metalständerwand, d= 100 mm
Menge: 1,000 St

**03.049 431_01_160_03 - Innentür, 1-flg., 1010 x 2135 mm, SK3**
*** wie Position 03.045
Türnr.: 431_01_160_03
Geschoss: 1.Obergeschoss
Raum: Lehrerbüro Oberstufe/Oberstufenkoordination (Verbindungstür)

Anschlag: DIN L

Wand: GK-Metalständerwand, d= 100 mm
Menge: 1,000 St

**03.050 431_01_144 - Innentür, 1-flg., 885 x 2135 mm**
*** Bezugsbeschreibung
Herstellen und Montieren einer 1-flügeligen Innentür mit Stahlzarge und Holztürblatt.

Türnr.: 431_01_144
Geschoss: 1.Obergeschoss
Raum: Betriebstechnik

Funktion: Innentür gem. DIN EN 14351-2, dichtschließend
Brandschutz: -
Schallschutzklasse: -
Klimaklasse: a gem. DIN EN 12219

Rohbaurichtmaß OKFF: 885 x 2135 mm
Anschlag: DIN R
lichter Durchgang: -
Zarge: Umfassung, Stahl, mehrteilig (anpassbare Maulweite)
Türblatt: Holz, Vollspan
Türfalz: stumpf (1-fach/2-fach nach Anforderung)
Türkanten: eckig
Türbänder: VX-Bänder, 3-teilig, Edelstahl, 3d-einstellbar, wartungsfrei
Beanspruchungsklasse: K4 gem. DIN EN 1192

Oberflächen:
Zarge: pulverbeschichtet, RAL 7021
Türblatt: HPL beschichtet (Design nach Vorgabe)

Wand: Mauerwerk/Beton, d=ca. 240 mm
Bodenbelag: Linoleum, Rohboden

Beschläge:
- Material: Edelstahl, matt
- Drücker/Knauf-Garnitur, Höhe: 1,05m, Rundmaterial, U-Form
- Drücker-/Knauf-/Schloss-Rosetten beidseitig, rund, Rosetten PZ-gelocht
- verdeckt befestigt

Schloss:
- Einsteckschloss
- PZ-vorgerichtet

Bodendichtung und -schwelle: -

Obentürschließer: -

Alle Angaben des Ausführungshinweis 0001 sind zu berücksichtigen.
Menge: 1,000 St

**03.051 431_01_150 - Innentür, 1-flg., 1010 x 2135 mm**
*** wie Position 03.050
Türnr.: 431_01_150
Geschoss: 1.Obergeschoss
Raum: Lager Informatik

Klimaklasse: b gem. DIN EN 12219

Anschlag: DIN L

Wand: GK-Metalständerwand, d= 280 mm
Menge: 1,000 St

**03.052 431_01_165 - Innentür, 1-flg., 1010 x 2135 mm**
*** wie Position 03.050
Türnr.: 431_01_165
Geschoss: 1.Obergeschoss
Raum: Kopierer

Wand: GK-Metalständerwand, d= 100 mm

Beschläge:
- Drücker/Drücker-Garnitur
Menge: 1,000 St

**03.053 431_01_167_03 - Innentür, 2-flg., 2010 x 2135 mm**
Herstellen und Montieren einer 2-flügeligen Innentür mit Stahlzarge und Holztürblättern.

Türnr.: 431_01_167_03
Geschoss: 1.Obergeschoss
Raum: Serverraum

Funktion: Innentür gem. DIN EN 14351-2, dichtschließend
Brandschutz: -
Schallschutzklasse: -
Klimaklasse: a gem. DIN EN 12219

Rohbaurichtmaß OKFF: 2010 x 2135 mm
Anschlag: DIN R (Gehflügel)
Aufteilung: symmetrisch, Gehflügel rechts
lichter Durchgang: -
Zarge: Umfassung, Stahl, mehrteilig (anpassbare Maulweite)
Türblatt: Holz, Vollspan
Türfalz: stumpf (1-fach/2-fach nach Anforderung)
Türkanten: eckig
Türbänder: VX-Bänder, 3-teilig, Edelstahl, 3d-einstellbar, wartungsfrei
Beanspruchungsklasse: K4 gem. DIN EN 1192

Oberflächen:
Zarge: pulverbeschichtet, RAL 7021
Türblatt: HPL beschichtet (Design nach Vorgabe)

Wand: GK-Metalständerwand, d= 100 mm
Bodenbelag: Linoleum

Beschläge:
- Material: Edelstahl, matt
- Gehflügel: Drücker/Drücker-Garnitur, Höhe: 1,05m, Rundmaterial, U-Form
- Standflügel: Falztreibriegel
- Drücker- /Schloss-Rosetten beidseitig, rund, Rosetten PZ-gelocht
- verdeckt befestigt

Schloss:
- Einsteckschloss PZ-vorgerichtet (Gehflügel) / integriertes Falztreibriegelschloss (Standflügel)

Bodendichtung und -schwelle: -

Obentürschließer: -

Alle Angaben des Ausführungshinweis 0001 sind zu berücksichtigen.
Menge: 1,000 St

**03.054 431_01_145 - Innentür, 1-flg., 1010 x 2135 mm, Feuchtraum**
*** Bezugsbeschreibung
Herstellen und Montieren einer 1-flügeligen Innentür mit Stahlzarge und Holztürblatt.

Türnr.: 431_01_145
Geschoss: 1.Obergeschoss
Raum: Putzmittel (PuMi)

Funktion: Innentür gem. DIN EN 14351-2, dichtschließend, Feuchtraumtür RAL-GZ 426
Brandschutz: -
Schallschutzklasse: -
Klimaklasse: b gem. DIN EN 12219

Rohbaurichtmaß OKFF: 1010 x 2135 mm
Anschlag: DIN L
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d= ca. 240 mm
Bodenbelag: Linoleum, Fliesen

Beschläge:
- Material: Edelstahl, matt
- Drücker/Knauf-Garnitur, Höhe: 1,05m, Rundmaterial, U-Form
- Drücker-/Knauf-/Schloss-Rosetten beidseitig, rund, Rosetten PZ-gelocht
- verdeckt befestigt

Schloss:
- Einsteckschloss
- PZ-vorgerichtet

Bodendichtung und -schwelle: -

Obentürschließer: -

Alle Angaben des Ausführungshinweis 0001 sind zu berücksichtigen.
Menge: 1,000 St

**03.055 431_01_146 - Innentür, 1-flg., 1010 x 2135 mm, Feuchtraum**
*** wie Position 03.054
Türnr.: 431_01_146
Geschoss: 1.Obergeschoss
Raum: WC Herren (Achse 6 gem. Grundriss)

Anschlag: DIN R

Beschläge:
- Drücker/Drücker-Garnitur
Menge: 1,000 St

**03.056 431_01_147 - Innentür, 1-flg., 1010 x 2135 mm, Feuchtraum**
*** wie Position 03.054
Türnr.: 431_01_147
Geschoss: 1.Obergeschoss
Raum: WC Damen(Achse 6 gem. Grundriss)

Anschlag: DIN R

Beschläge:
- Drücker/Drücker-Garnitur
Menge: 1,000 St

**03.057 431_01_167_02 - Innentür, 1-flg., 1010 x 2135 mm, Feuchtraum**
*** wie Position 03.054
Türnr.: 431_01_167_02
Geschoss: 1.Obergeschoss
Raum: WC Damen (Achse 15 gem. Grundriss)

Anschlag: DIN R

Beschläge:
- Drücker/Drücker-Garnitur
Menge: 1,000 St

**03.058 431_01_170_01 - Innentür, 1-flg., 1010 x 2135 mm, Feuchtraum**
*** wie Position 03.054
Türnr.: 431_01_170_01
Geschoss: 1.Obergeschoss
Raum: WC Herren (Achse 15 gem. Grundriss)

Anschlag: DIN R

Beschläge:
- Drücker/Drücker-Garnitur
Menge: 1,000 St

**03.059 431_01_170_02 - Innentür, 1-flg., 1010 x 2135 mm, Feuchtraum**
*** wie Position 03.054
Türnr.: 431_01_170_02
Geschoss: 1.Obergeschoss
Raum: WC Herren (Achse 15 gem. Grundriss; Zwischentür)

Anschlag: DIN R

Wand: GK-Metalständer, d= 150 mm
Bodenbelag: Fliesen

Beschläge:
- Drücker/Drücker-Garnitur
Menge: 1,000 St

*Hinweis: 2.OBERGESCHOSS*

**03.060 431_02_241 - Innentür, 1-flg., 1010 x 2135 mm, SK2, Glasausschnitt**
*** Bezugsbeschreibung
Herstellen und Montieren einer 1-flügeligen Innentür mit Stahlzarge und Holztürblatt inkl. Fenster/Glasausschnitt.

Türnr.: 431_02_241
Geschoss: 2.Obergeschoss
Raum: Unterrichtsraum

Funktion: Innentür gem. DIN EN 14351-2, dichtschließend
Brandschutz: -
Schallschutzklasse: SK 2, DIN 4109, Rw.R=32 dB
Klimaklasse: b gem. DIN EN 12219

Rohbaurichtmaß OKFF: 1010 x 2135 mm
Anschlag: DIN L
lichter Durchgang: 900 mm
Zarge: Umfassung, Stahl, mehrteilig (anpassbare Maulweite)
Türblatt: Holz, Vollspan, Glasausschnitt
Türfalz: stumpf (1-fach/2-fach nach Anforderung)
Glasausschnitt: vertikal, ca. 200 x 1400 mm, Position nach Vorabstimmung mit AG
Verglasung: bruchsicher gem. DGUV Schule (VSG)
Türkanten: eckig
Türbänder: VX-Bänder, 3-teilig, Edelstahl, 3d-einstellbar, wartungsfrei
Beanspruchungsklasse: K4 gem. DIN EN 1192

Oberflächen:
Zarge: pulverbeschichtet, RAL 7021
Türblatt: HPL beschichtet (Design nach Vorgabe)

Wand: Mauerwerk/Beton, d=  ca. 240 mm
Bodenbelag: Linoleum

Beschläge:
- Material: Edelstahl, matt
- Drücker/Drücker-Garnitur, Höhe: 1,05m, Rundmaterial, U-Form
- Drücker- /Schloss-Rosetten beidseitig, rund, Rosetten PZ-gelocht
- verdeckt befestigt

Schloss:
- Einsteckschloss
- PZ-vorgerichtet
- für Anti-Amok-Funktion geeignet

Bodendichtung und -schwelle:
- absenkbare Bodendichtung
- (durchlaufender Bodenbelag Linoleum)

Obentürschließer: -

Alle Angaben des Ausführungshinweis 0001 sind zu berücksichtigen.
Menge: 1,000 St

**03.061 431_02_242 - Innentür, 1-flg., 1010 x 2135 mm, SK2, Glasausschnitt**
*** wie Position 03.060
Türnr.: 431_02_242
Geschoss: 2.Obergeschoss
Raum: Unterrichtsraum
Menge: 1,000 St

**03.062 431_02_244 - Innentür, 1-flg., 1010 x 2135 mm, SK2, Glasausschnitt**
*** wie Position 03.060
Türnr.: 431_02_244
Geschoss: 2.Obergeschoss
Raum: Unterrichtsraum

Anschlag: DIN R
Menge: 1,000 St

**03.063 431_02_245 - Innentür, 1-flg., 1010 x 2135 mm, SK2, Glasausschnitt**
*** wie Position 03.060
Türnr.: 431_02_245
Geschoss: 2.Obergeschoss
Raum: Unterrichtsraum
Menge: 1,000 St

**03.064 431_02_246 - Innentür, 1-flg., 1010 x 2135 mm, SK2, Glasausschnitt**
*** wie Position 03.060
Türnr.: 431_02_246
Geschoss: 2.Obergeschoss
Raum: Unterrichtsraum
Menge: 1,000 St

**03.065 431_02_247 - Innentür, 1-flg., 1010 x 2135 mm, SK2, Glasausschnitt**
*** wie Position 03.060
Türnr.: 431_02_247
Geschoss: 2.Obergeschoss
Raum: Unterrichtsraum
Menge: 1,000 St

**03.066 431_02_248 - Innentür, 1-flg., 1010 x 2135 mm, SK2, Glasausschnitt**
*** wie Position 03.060
Türnr.: 431_02_248
Geschoss: 2.Obergeschoss
Raum: Unterrichtsraum

Anschlag: DIN R
Menge: 1,000 St

**03.067 431_02_249 - Innentür, 1-flg., 1010 x 2135 mm, SK2, Glasausschnitt**
*** wie Position 03.060
Türnr.: 431_02_249
Geschoss: 2.Obergeschoss
Raum: Unterrichtsraum
Menge: 1,000 St

**03.068 431_02_250 - Innentür, 1-flg., 1010 x 2135 mm, SK2, Glasausschnitt**
*** wie Position 03.060
Türnr.: 431_02_250
Geschoss: 2.Obergeschoss
Raum: Unterrichtsraum

Anschlag: DIN R
Menge: 1,000 St

**03.069 431_02_251 - Innentür, 1-flg., 1010 x 2135 mm, SK2, Glasausschnitt**
*** wie Position 03.060
Türnr.: 431_02_251
Geschoss: 2.Obergeschoss
Raum: Unterrichtsraum
Menge: 1,000 St

**03.070 431_02_252 - Innentür, 1-flg., 885 x 2135 mm**
*** Bezugsbeschreibung
Herstellen und Montieren einer 1-flügeligen Innentür mit Stahlzarge und Holztürblatt.

Türnr.: 431_02_252
Geschoss: 2.Obergeschoss
Raum: Betriebstechnik (klein)

Funktion: Innentür gem. DIN EN 14351-2, dichtschließend
Brandschutz: -
Schallschutzklasse: -
Klimaklasse: a gem. DIN EN 12219

Rohbaurichtmaß OKFF: 885 x 2135 mm
Anschlag: DIN R
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Linoleum, Rohboden

Beschläge:
- Material: Edelstahl, matt
- Drücker/Knauf-Garnitur, Höhe: 1,05m, Rundmaterial, U-Form
- Drücker-/Knauf-/Schloss-Rosetten beidseitig, rund, Rosetten PZ-gelocht
- verdeckt befestigt

Schloss:
- Einsteckschloss
- PZ-vorgerichtet

Bodendichtung und -schwelle: -

Obentürschließer: -

Alle Angaben des Ausführungshinweis 0001 sind zu berücksichtigen.
Menge: 1,000 St

**03.071 431_02_256_02 - Innentür, 1-flg., 885 x 2135 mm**
*** wie Position 03.070
Türnr.: 431_02_256_02
Geschoss: 2.Obergeschoss
Raum: Lehrmittelraum (Achse 13/G-H gem. Grundriss)

Anschlag: DIN L
lichter Durchgang: -

Wand: Beton, d=  ca. 300 mm

Bodenbelag: Linoleum

Beschläge:
- Drücker/Drücker-Garnitur
Menge: 1,000 St

**03.072 431_02_259_02 - Innentür, 1-flg., 885 x 2135 mm**
*** wie Position 03.070
Türnr.: 431_02_259_02
Geschoss: 2.Obergeschoss
Raum: Lehrmittelraum (Achse 13/F-G gem. Grundriss)

Anschlag: DIN L
lichter Durchgang: -

Wand: Beton, d=  ca. 300 mm

Bodenbelag: Linoleum

Beschläge:
- Drücker/Drücker-Garnitur
Menge: 1,000 St

**03.073 431_02_243 - Innentür, 1-flg., 1010 x 2135 mm**
*** wie Position 03.070
Türnr.: 431_02_243
Geschoss: 2.Obergeschoss
Raum: Medienraum

Klimaklasse: b gem. DIN EN 12219

Rohbaurichtmaß OKFF: 1010 x 2135 mm
lichter Durchgang: 900 mm

Wand: GK-Metalständerwand, d=  260 mm

Bodenbelag: Linoleum
Menge: 1,000 St

**03.074 431_02_253 - Innentür, 1-flg., 1010 x 2135 mm**
*** wie Position 03.070
Türnr.: 431_02_253
Geschoss: 2.Obergeschoss
Raum: Lager NN

Rohbaurichtmaß OKFF: 1010 x 2135 mm
Anschlag: DIN L
lichter Durchgang: 900 mm
Menge: 1,000 St

**03.075 431_02_256_01 - Innentür, 1-flg., 1010 x 2135 mm**
*** wie Position 03.070
Türnr.: 431_02_256_01
Geschoss: 2.Obergeschoss
Raum: Lehrmittelraum (Achse i/12-13 gem. Grundriss)

Rohbaurichtmaß OKFF: 1010 x 2135 mm
Anschlag: DIN L
lichter Durchgang: 900 mm

Wand: GK-Metalständerwand, d=  150 mm

Bodenbelag: Linoleum
Menge: 1,000 St

**03.076 431_02_259_01 - Innentür, 1-flg., 1010 x 2135 mm**
*** wie Position 03.070
Türnr.: 431_02_259_01
Geschoss: 2.Obergeschoss
Raum: Lehrmittelraum (Achse E/12-13 gem. Grundriss)

Rohbaurichtmaß OKFF: 1010 x 2135 mm
lichter Durchgang: 900 mm

Wand: GK-Metalständerwand, d=  150 mm

Bodenbelag: Linoleum
Menge: 1,000 St

**03.077 431_02_256_03 - Innentür, 1-flg., 1010 x 2135 mm**
*** wie Position 03.070
Türnr.: 431_02_259_01
Geschoss: 2.Obergeschoss
Raum: Lehrmittelraum (Achse G/13-14 gem. Grundriss)

Rohbaurichtmaß OKFF: 1010 x 2135 mm
Anschlag: DIN L
lichter Durchgang: 900 mm

Bodenbelag: Linoleum

Beschläge:
- Drücker/Drücker-Garnitur
Menge: 1,000 St

**03.078 431_02_254 - Innentür, 1-flg., 1010 x 2135 mm, Feuchtraum**
*** Bezugsbeschreibung
Herstellen und Montieren einer 1-flügeligen Innentür mit Stahlzarge und Holztürblatt.

Türnr.: 431_02_254
Geschoss: 2.Obergeschoss
Raum: Putzmittel (PuMi, klein)

Funktion: Innentür gem. DIN EN 14351-2, dichtschließend, Feuchtraumtür RAL-GZ 426
Brandschutz: -
Schallschutzklasse: -
Klimaklasse: b gem. DIN EN 12219

Rohbaurichtmaß OKFF: 1010 x 2135 mm
Anschlag: DIN L
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d= ca. 240 mm
Bodenbelag: Linoleum, Fliesen

Beschläge:
- Material: Edelstahl, matt
- Drücker/Knauf-Garnitur, Höhe: 1,05m, Rundmaterial, U-Form
- Drücker-/Knauf-/Schloss-Rosetten beidseitig, rund, Rosetten PZ-gelocht
- verdeckt befestigt

Schloss:
- Einsteckschloss
- PZ-vorgerichtet

Bodendichtung und -schwelle: -

Obentürschließer: -

Alle Angaben des Ausführungshinweis 0001 sind zu berücksichtigen.
Menge: 1,000 St

**03.079 431_02_257 - Innentür, 1-flg., 1010 x 2135 mm, Feuchtraum**
*** wie Position 03.078
Türnr.: 431_02_257
Geschoss: 2.Obergeschoss
Raum: Putzmittel 2 (PuMi, groß)
Menge: 1,000 St

**03.080 431_02_255 - Innentür, 1-flg., 1010 x 2135 mm, Feuchtraum**
*** wie Position 03.078
Türnr.: 431_02_255
Geschoss: 2.Obergeschoss
Raum: WC Damen

Beschläge:
- Drücker/Drücker-Garnitur
Menge: 1,000 St

**03.081 431_02_258 - Innentür, 1-flg., 1010 x 2135 mm, Feuchtraum**
*** wie Position 03.078
Türnr.: 431_02_255
Geschoss: 3.Obergeschoss
Raum: WC Herren

Anschlag: DIN R

Beschläge:
- Drücker/Drücker-Garnitur
Menge: 1,000 St

*Hinweis: 3.OBERGESCHOSS*

**03.082 431_03_341 - Innentür, 1-flg., 1010 x 2135 mm, SK2, Glasausschnitt**
*** Bezugsbeschreibung
Herstellen und Montieren einer 1-flügeligen Innentür mit Stahlzarge und Holztürblatt inkl. Fenster/Glasausschnitt.

Türnr.: 431_03_341
Geschoss: 3.Obergeschoss
Raum: Unterrichtsraum

Funktion: Innentür gem. DIN EN 14351-2
Brandschutz: - / dichtschließend, C5-Sa gem. DIN EN 13501 / DIN EN 16034
Schallschutzklasse: SK 2, DIN 4109, Rw.R=32 dB
Klimaklasse: b gem. DIN EN 12219

Rohbaurichtmaß OKFF: 1010 x 2135 mm
Anschlag: DIN L
lichter Durchgang: 900 mm
Zarge: Umfassung, Stahl, mehrteilig (anpassbare Maulweite)
Türblatt: Holz, Vollspan, Glasausschnitt
Türfalz: stumpf (1-fach/2-fach nach Anforderung)
Glasausschnitt: vertikal, ca. 200 x 1400 mm, Position nach Vorabstimmung mit AG
Verglasung: bruchsicher gem. DGUV Schule (VSG)
Türkanten: eckig
Türbänder: VX-Bänder, 3-teilig, Edelstahl, 3d-einstellbar, wartungsfrei
Beanspruchungsklasse: K4 gem. DIN EN 1192

Oberflächen:
Zarge: pulverbeschichtet, RAL 7021
Türblatt: HPL beschichtet (Design nach Vorgabe)

Wand: Mauerwerk/Beton, d=  ca. 240 mm
Bodenbelag: Linoleum

Beschläge:
- Material: Edelstahl, matt
- Drücker/Drücker-Garnitur, Höhe: 1,05m, Rundmaterial, U-Form
- Drücker- /Schloss-Rosetten beidseitig, rund, Rosetten PZ-gelocht
- verdeckt befestigt

Schloss:
- Einsteckschloss
- PZ-vorgerichtet
- für Anti-Amok-Funktion geeignet

Bodendichtung und -schwelle:
- absenkbare Bodendichtung
- (durchlaufender Bodenbelag Linoleum)

Obentürschließer: -

Alle Angaben des Ausführungshinweis 0001 sind zu berücksichtigen.
Menge: 1,000 St

**03.083 431_03_342 - Innentür, 1-flg., 1010 x 2135 mm, SK2, Glasausschnitt**
*** wie Position 03.082
Türnr.: 431_03_342
Geschoss: 3.Obergeschoss
Raum: Unterrichtsraum
Menge: 1,000 St

**03.084 431_03_344 - Innentür, 1-flg., 1010 x 2135 mm, SK2, Glasausschnitt**
*** wie Position 03.082
Türnr.: 431_03_344
Geschoss: 3.Obergeschoss
Raum: Unterrichtsraum

Anschlag: DIN R
Menge: 1,000 St

**03.085 431_03_345 - Innentür, 1-flg., 1010 x 2135 mm, SK2, Glasausschnitt**
*** wie Position 03.082
Türnr.: 431_03_345
Geschoss: 3.Obergeschoss
Raum: Unterrichtsraum
Menge: 1,000 St

**03.086 431_03_346 - Innentür, 1-flg., 1010 x 2135 mm, SK2, Glasausschnitt**
*** wie Position 03.082
Türnr.: 431_03_346
Geschoss: 3.Obergeschoss
Raum: Unterrichtsraum
Menge: 1,000 St

**03.087 431_03_347 - Innentür, 1-flg., 1010 x 2135 mm, SK2, Glasausschnitt**
*** wie Position 03.082
Türnr.: 431_03_347
Geschoss: 3.Obergeschoss
Raum: Unterrichtsraum
Menge: 1,000 St

**03.088 431_03_348 - Innentür, 1-flg., 1010 x 2135 mm, SK2, Glasausschnitt**
*** wie Position 03.082
Türnr.: 431_03_348
Geschoss: 3.Obergeschoss
Raum: Unterrichtsraum

Anschlag: DIN R
Menge: 1,000 St

**03.089 431_03_349 - Innentür, 1-flg., 1010 x 2135 mm, SK2, Glasausschnitt**
*** wie Position 03.082
Türnr.: 431_03_349
Geschoss: 3.Obergeschoss
Raum: Unterrichtsraum
Menge: 1,000 St

**03.090 431_03_350 - Innentür, 1-flg., 1010 x 2135 mm, SK2, Glasausschnitt**
*** wie Position 03.082
Türnr.: 431_03_350
Geschoss: 3.Obergeschoss
Raum: Unterrichtsraum
Menge: 1,000 St

**03.091 431_03_351 - Innentür, 1-flg., 1010 x 2135 mm, SK2, Glasausschnitt**
*** wie Position 03.082
Türnr.: 431_03_351
Geschoss: 3.Obergeschoss
Raum: Unterrichtsraum
Menge: 1,000 St

**03.092 431_03_343 - Innentür, 1-flg., 1010 x 2135 mm, SK2**
*** wie Position 03.082
Türnr.: 431_03_343
Geschoss: 3.Obergeschoss
Raum: Medienraum

Anschlag: DIN R

Türblatt ohne Glasausschnitt

Wand: GK-Metallständerwand (doppel), d=  260 mm

Beschläge:
- Drücker/Knauf-Garnitur

Schloss ohne Anti-Amok-Funktion
Menge: 1,000 St

**03.093 431_03_352 - Innentür, 1-flg., 885 x 2135 mm**
*** Bezugsbeschreibung
Herstellen und Montieren einer 1-flügeligen Innentür mit Stahlzarge und Holztürblatt.

Türnr.: 431_03_352
Geschoss: 3.Obergeschoss
Raum: Betriebstechnik (klein)

Funktion: Innentür gem. DIN EN 14351-2, dichtschließend
Brandschutz: -
Schallschutzklasse: -
Klimaklasse: a gem. DIN EN 12219

Rohbaurichtmaß OKFF: 885 x 2135 mm
Anschlag: DIN R
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Linoleum, Rohboden

Beschläge:
- Material: Edelstahl, matt
- Drücker/Knauf-Garnitur, Höhe: 1,05m, Rundmaterial, U-Form
- Drücker-/Knauf-/Schloss-Rosetten beidseitig, rund, Rosetten PZ-gelocht
- verdeckt befestigt

Schloss:
- Einsteckschloss
- PZ-vorgerichtet

Bodendichtung und -schwelle: -

Obentürschließer: -

Alle Angaben des Ausführungshinweis 0001 sind zu berücksichtigen.
Menge: 1,000 St

**03.094 431_03_353 - Innentür, 1-flg., 1010 x 2135 mm**
*** wie Position 03.093
Türnr.: 431_03_353
Geschoss: 3.Obergeschoss
Raum: Lager NN

Funktion: Innentür gem. DIN EN 14351-2
Brandschutz: - / dichtschließend, C5-Sa gem. DIN EN 13501 / DIN EN 16034
Schallschutzklasse: -
Klimaklasse: a gem. DIN EN 12219

Rohbaurichtmaß OKFF: 1010 x 2135 mm
Anschlag: DIN L
lichter Durchgang: 900 mm
Menge: 1,000 St

**03.095 431_03_354 - Innentür, 1-flg., 1010 x 2135 mm, Feuchtraum**
*** Bezugsbeschreibung
Herstellen und Montieren einer 1-flügeligen Innentür mit Stahlzarge und Holztürblatt.

Türnr.: 431_03_354
Geschoss: 3.Obergeschoss
Raum: Putzmittel (PuMi)

Funktion: Innentür gem. DIN EN 14351-2, dichtschließend, Feuchtraumtür RAL-GZ 426
Brandschutz: -
Schallschutzklasse: -
Klimaklasse: b gem. DIN EN 12219

Rohbaurichtmaß OKFF: 1010 x 2135 mm
Anschlag: DIN L
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d= ca. 240 mm
Bodenbelag: Linoleum, Fliesen

Beschläge:
- Material: Edelstahl, matt
- Drücker/Knauf-Garnitur, Höhe: 1,05m, Rundmaterial, U-Form
- Drücker-/Knauf-/Schloss-Rosetten beidseitig, rund, Rosetten PZ-gelocht
- verdeckt befestigt

Schloss:
- Einsteckschloss
- PZ-vorgerichtet

Bodendichtung und -schwelle: -

Obentürschließer: -

Alle Angaben des Ausführungshinweis 0001 sind zu berücksichtigen.
Menge: 1,000 St

**03.096 431_03_357 - Innentür, 1-flg., 1010 x 2135 mm, Feuchtraum**
*** wie Position 03.095
Türnr.: 431_03_357
Geschoss: 3.Obergeschoss
Raum: Putzmittel 2 (PuMi 2)
Menge: 1,000 St

**03.097 431_03_355 - Innentür, 1-flg., 1010 x 2135 mm, Feuchtraum**
*** wie Position 03.095
Türnr.: 431_03_355
Geschoss: 3.Obergeschoss
Raum: WC Damen

Beschläge:
- Drücker/Drücker-Garnitur
Menge: 1,000 St

**03.098 431_03_358 - Innentür, 1-flg., 1010 x 2135 mm, Feuchtraum**
*** wie Position 03.095
Türnr.: 431_03_355
Geschoss: 3.Obergeschoss
Raum: WC Damen

Anschlag: DIN R

Beschläge:
- Drücker/Drücker-Garnitur
Menge: 1,000 St

*Hinweis: 4.OBERGESCHOSS*

**03.099 431_04_441 - Innentür, 1-flg., 1010 x 2135 mm, SK2, Glasausschnitt**
*** Bezugsbeschreibung
Herstellen und Montieren einer 1-flügeligen Innentür mit Stahlzarge und Holztürblatt inkl. Fenster/Glasausschnitt.

Türnr.: 431_04_441
Geschoss: 4.Obergeschoss
Raum: Unterrichtsraum

Funktion: Innentür gem. DIN EN 14351-2, dichtschließend
Brandschutz: -
Schallschutzklasse: SK 2, DIN 4109, Rw.R=32 dB
Klimaklasse: b gem. DIN EN 12219

Rohbaurichtmaß OKFF: 1010 x 2135 mm
Anschlag: DIN L
lichter Durchgang: 900 mm
Zarge: Umfassung, Stahl, mehrteilig (anpassbare Maulweite)
Türblatt: Holz, Vollspan, Glasausschnitt
Türfalz: stumpf (1-fach/2-fach nach Anforderung)
Glasausschnitt: vertikal, ca. 200 x 1400 mm, Position nach Vorabstimmung mit AG
Verglasung: bruchsicher gem. DGUV Schule (VSG)
Türkanten: eckig
Türbänder: VX-Bänder, 3-teilig, Edelstahl, 3d-einstellbar, wartungsfrei
Beanspruchungsklasse: K4 gem. DIN EN 1192

Oberflächen:
Zarge: pulverbeschichtet, RAL 7021
Türblatt: HPL beschichtet (Design nach Vorgabe)

Wand: Mauerwerk/Beton, d=  ca. 240 mm
Bodenbelag: Linoleum

Beschläge:
- Material: Edelstahl, matt
- Drücker/Drücker-Garnitur, Höhe: 1,05m, Rundmaterial, U-Form
- Drücker- /Schloss-Rosetten beidseitig, rund, Rosetten PZ-gelocht
- verdeckt befestigt

Schloss:
- Einsteckschloss
- PZ-vorgerichtet
- für Anti-Amok-Funktion geeignet

Bodendichtung und -schwelle:
- absenkbare Bodendichtung
- (durchlaufender Bodenbelag Linoleum)

Obentürschließer: -

Alle Angaben des Ausführungshinweis 0001 sind zu berücksichtigen.
Menge: 1,000 St

**03.100 431_04_442_01 - Innentür, 1-flg., 1010 x 2135 mm, SK2, Glasausschnitt**
*** wie Position 03.099
Türnr.: 431_04_442_01
Geschoss: 4.Obergeschoss
Raum: Unterrichtsraum
Menge: 1,000 St

**03.101 431_04_443_01 - Innentür, 1-flg., 1010 x 2135 mm, SK2, Glasausschnitt**
*** wie Position 03.099
Türnr.: 431_04_443_01
Geschoss: 4.Obergeschoss
Raum: Differenzierungsraum
Menge: 1,000 St

**03.102 431_04_444 - Innentür, 1-flg., 1010 x 2135 mm, SK2, Glasausschnitt**
*** wie Position 03.099
Türnr.: 431_04_444
Geschoss: 4.Obergeschoss
Raum: Unterrichtsraum

Anschlag: DIN R
Menge: 1,000 St

**03.103 431_04_445 - Innentür, 1-flg., 1010 x 2135 mm, SK2, Glasausschnitt**
*** wie Position 03.099
Türnr.: 431_04_445
Geschoss: 4.Obergeschoss
Raum: Unterrichtsraum
Menge: 1,000 St

**03.104 431_04_446 - Innentür, 1-flg., 1010 x 2135 mm, SK2, Glasausschnitt**
*** wie Position 03.099
Türnr.: 431_04_446
Geschoss: 4.Obergeschoss
Raum: Unterrichtsraum
Menge: 1,000 St

**03.105 431_04_447 - Innentür, 1-flg., 1010 x 2135 mm, SK2, Glasausschnitt**
*** wie Position 03.099
Türnr.: 431_04_447
Geschoss: 4.Obergeschoss
Raum: Unterrichtsraum
Menge: 1,000 St

**03.106 431_04_448 - Innentür, 1-flg., 1010 x 2135 mm, SK2, Glasausschnitt**
*** wie Position 03.099
Türnr.: 431_04_448
Geschoss: 4.Obergeschoss
Raum: Unterrichtsraum
Menge: 1,000 St

**03.107 431_04_449 - Innentür, 1-flg., 1010 x 2135 mm, SK2, Glasausschnitt**
*** wie Position 03.099
Türnr.: 431_04_449
Geschoss: 4.Obergeschoss
Raum: Unterrichtsraum

Anschlag: DIN R
Menge: 1,000 St

**03.108 431_04_450 - Innentür, 1-flg., 1010 x 2135 mm, SK2, Glasausschnitt**
*** wie Position 03.099
Türnr.: 431_04_450
Geschoss: 4.Obergeschoss
Raum: Unterrichtsraum
Menge: 1,000 St

**03.109 431_04_451 - Innentür, 1-flg., 1010 x 2135 mm, SK2, Glasausschnitt**
*** wie Position 03.099
Türnr.: 431_04_451
Geschoss: 4.Obergeschoss
Raum: Unterrichtsraum
Menge: 1,000 St

**03.110 431_04_442_2 - Innentür, 1-flg., 1010 x 2135 mm, SK3**
*** wie Position 03.099
Türnr.: 431_04_442_2
Geschoss: 4.Obergeschoss
Raum: Unterrichtsraum/Differenzierungsraum (Verbindungstür)

Schallschutzklasse: SK 3, DIN 4109, Rw.R=37 dB
Klimaklasse: a gem. DIN EN 12219

Türblatt ohne Glasausschnitt

Wand: Mauerwerk/Beton, d=  175 mm
Menge: 1,000 St

**03.111 431_04_443_02 - Innentür, 1-flg., 1010 x 2135 mm, SK3**
*** wie Position 03.099
Türnr.: 431_04_443_02
Geschoss: 4.Obergeschoss
Raum: Unterrichtsraum/Differenzierungsraum (Verbindungstür)

Schallschutzklasse: SK 3, DIN 4109, Rw.R=37 dB
Klimaklasse: a gem. DIN EN 12219

Türblatt ohne Glasausschnitt
Menge: 1,000 St

**03.112 431_04_452 - Innentür, 1-flg., 930 x 2135 mm**
*** Bezugsbeschreibung
Herstellen und Montieren einer 1-flügeligen Innentür mit Stahlzarge und Holztürblatt.

Türnr.: 431_04_452
Geschoss: 4.Obergeschoss
Raum: Betriebstechnik (klein)

Funktion: Innentür gem. DIN EN 14351-2, dichtschließend
Brandschutz: -
Schallschutzklasse: -
Klimaklasse: a gem. DIN EN 12219

Rohbaurichtmaß OKFF: 930 x 2135 mm
Anschlag: DIN R
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Linoleum, Rohboden

Beschläge:
- Material: Edelstahl, matt
- Drücker/Knauf-Garnitur, Höhe: 1,05m, Rundmaterial, U-Form
- Drücker-/Knauf-/Schloss-Rosetten beidseitig, rund, Rosetten PZ-gelocht
- verdeckt befestigt

Schloss:
- Einsteckschloss
- PZ-vorgerichtet

Bodendichtung und -schwelle: -

Obentürschließer: -

Alle Angaben des Ausführungshinweis 0001 sind zu berücksichtigen.
Menge: 1,000 St

**03.113 431_04_454 - Innentür, 1-flg., 1010 x 2135 mm**
*** wie Position 03.112
Türnr.: 431_04_454
Geschoss: 4.Obergeschoss
Raum: Serverraum

Rohbaurichtmaß OKFF: 1010 x 2135 mm
Anschlag: DIN R
lichter Durchgang: 900 mm
Menge: 1,000 St

**03.114 431_04_453 - Innentür, 1-flg., 1010 x 2135 mm,, Feuchtraum**
*** Bezugsbeschreibung
Herstellen und Montieren einer 1-flügeligen Innentür mit Stahlzarge und Holztürblatt.

Türnr.: 431_04_453
Geschoss: 4.Obergeschoss
Raum: Putzmittel (PuMi, klein)

Funktion: Innentür gem. DIN EN 14351-2, dichtschließend, Feuchtraumtür RAL-GZ 426
Brandschutz: -
Schallschutzklasse: -
Klimaklasse: b gem. DIN EN 12219

Rohbaurichtmaß OKFF: 1010 x 2135 mm
Anschlag: DIN L
lichter Durchgang: 900 mm
Zarge: Umfassung, Stahl, mehrteilig (anpassbare Maulweite)
Türblatt: Holz, Vollspan
Türfalz: stumpf (1-fach/2-fach nach Anforderung)
Türkanten: eckig
Türbänder: VX-Bänder, 3-teilig, Edelstahl, 3d-einstellbar, wartungsfrei
Beanspruchungsklasse: K4 gem. DIN EN 1192

Oberflächen:
Zarge: pulverbeschichtet, RAL 7021
Türblatt: HPL beschichtet (Design nach Vorgabe)

Wand: Mauerwerk/Beton, d= ca. 240 mm
Bodenbelag: Linoleum, Fliesen

Beschläge:
- Material: Edelstahl, matt
- Drücker/Knauf-Garnitur, Höhe: 1,05m, Rundmaterial, U-Form
- Drücker-/Knauf-/Schloss-Rosetten beidseitig, rund, Rosetten PZ-gelocht
- verdeckt befestigt

Schloss:
- Einsteckschloss
- PZ-vorgerichtet

Bodendichtung und -schwelle: -

Obentürschließer: -

Alle Angaben des Ausführungshinweis 0001 sind zu berücksichtigen.
Menge: 1,000 St

**03.115 431_04_455 - Innentür, 1-flg., 1010 x 2135 mm, Feuchtraum**
*** wie Position 03.114
Türnr.: 431_04_455
Geschoss: 4.Obergeschoss
Raum: WC Damen

Beschläge:
- Drücker/Drücker-Garnitur
Menge: 1,000 St

**03.116 431_04_457 - Innentür, 1-flg., 1010 x 2135 mm, Feuchtraum**
*** wie Position 03.114
Türnr.: 431_04_457
Geschoss: 4.Obergeschoss
Raum: Putzmittel (PuMi 2, groß)
Menge: 1,000 St

**03.117 431_04_458 - Innentür, 1-flg., 1010 x 2135 mm, Feuchtraum**
*** wie Position 03.114
Türnr.: 431_04_458
Geschoss: 4.Obergeschoss
Raum: WC Herren

Anschlag: DIN R

Beschläge:
- Drücker/Drücker-Garnitur
Menge: 1,000 St

*Hinweis: 5.OBERGESCHOSS*

**03.118 431_05_541 - Innentür, 1-flg., 1010 x 2135 mm, SK2, Glasausschnitt**
*** Bezugsbeschreibung
Herstellen und Montieren einer 1-flügeligen Innentür mit Stahlzarge und Holztürblatt inkl. Fenster/Glasausschnitt.

Türnr.: 431_05_541
Geschoss: 5.Obergeschoss
Raum: Kunst

Funktion: Innentür gem. DIN EN 14351-2, dichtschließend
Brandschutz: -
Schallschutzklasse: SK 2, DIN 4109, Rw.R=32 dB
Klimaklasse: b gem. DIN EN 12219

Rohbaurichtmaß OKFF: 1010 x 2135 mm
Anschlag: DIN R
lichter Durchgang: 900 mm
Zarge: Umfassung, Stahl, mehrteilig (anpassbare Maulweite)
Türblatt: Holz, Vollspan, Glasausschnitt
Türfalz: stumpf (1-fach/2-fach nach Anforderung)
Glasausschnitt: vertikal, ca. 200 x 1400 mm, Position nach Vorabstimmung mit AG
Verglasung: bruchsicher gem. DGUV Schule (VSG)
Türkanten: eckig
Türbänder: VX-Bänder, 3-teilig, Edelstahl, 3d-einstellbar, wartungsfrei
Beanspruchungsklasse: K4 gem. DIN EN 1192

Oberflächen:
Zarge: pulverbeschichtet, RAL 7021
Türblatt: HPL beschichtet (Design nach Vorgabe)

Wand: Mauerwerk/Beton, d=  ca. 240 mm
Bodenbelag: Linoleum

Beschläge:
- Material: Edelstahl, matt
- Drücker/Drücker-Garnitur, Höhe: 1,05m, Rundmaterial, U-Form
- Drücker- /Knauf-/Schloss-Rosetten beidseitig, rund, Rosetten PZ-gelocht
- verdeckt befestigt

Schloss:
- Einsteckschloss
- PZ-vorgerichtet
- für Anti-Amok-Funktion geeignet

Bodendichtung und -schwelle:
- absenkbare Bodendichtung
- (durchlaufender Bodenbelag Linoleum)

Obentürschließer: -

Alle Angaben des Ausführungshinweis 0001 sind zu berücksichtigen.
Menge: 1,000 St

**03.119 431_05_544_01 - Innentür, 1-flg., 1010 x 2135 mm, SK2, Glasausschnitt**
*** wie Position 03.118
Türnr.: 431_05_544_01
Geschoss: 5.Obergeschoss
Raum: Kunst
Menge: 1,000 St

**03.120 431_05_545 - Innentür, 1-flg., 1010 x 2135 mm, SK2, Glasausschnitt**
*** wie Position 03.118
Türnr.: 431_05_545
Geschoss: 5.Obergeschoss
Raum: Kunst
Menge: 1,000 St

**03.121 431_05_547 - Innentür, 1-flg., 1010 x 2135 mm, SK2, Glasausschnitt**
*** wie Position 03.118
Türnr.: 431_05_547
Geschoss: 5.Obergeschoss
Raum: Unterrichtsraum

Anschlag: DIN L
Menge: 1,000 St

**03.122 431_05_544_02 - Innentür, 1-flg., 1010 x 2135 mm, SK2**
*** wie Position 03.118
Türnr.: 431_05_544_02
Geschoss: 5.Obergeschoss
Raum: Kunst/ Nebenraum-Kunst (Verbindungstür)

Klimaklasse: a gem. DIN EN 12219

Anschlag: DIN L

Türblatt ohne Glasausschnitt

Schloss ohne Anti-Amok-Funktion
Menge: 1,000 St

**03.124 431_05_548 - Innentür, 1-flg., 930 x 2135 mm**
*** Bezugsbeschreibung
Herstellen und Montieren einer 1-flügeligen Innentür mit Stahlzarge und Holztürblatt.

Türnr.: 431_05_548
Geschoss: 5.Obergeschoss
Raum: Betriebstechnik (klein)

Funktion: Innentür gem. DIN EN 14351-2, dichtschließend
Brandschutz: -
Schallschutzklasse: -
Klimaklasse: a gem. DIN EN 12219

Rohbaurichtmaß OKFF: 930 x 2135 mm
Anschlag: DIN R
lichter Durchgang: 800 mm
Zarge: Umfassung, Stahl, mehrteilig (anpassbare Maulweite)
Türblatt: Holz, Vollspan
Türfalz: stumpf (1-fach/2-fach nach Anforderung)
Türkanten: eckig
Türbänder: VX-Bänder, 3-teilig, Edelstahl, 3d-einstellbar, wartungsfrei
Beanspruchungsklasse: K4 gem. DIN EN 1192

Oberflächen:
Zarge: pulverbeschichtet, RAL 7021
Türblatt: HPL beschichtet (Design nach Vorgabe)

Wand: Mauerwerk/Beton, d=  ca. 240 mm
Bodenbelag: Linoleum, Rohboden

Beschläge:
- Material: Edelstahl, matt
- Drücker/Knauf-Garnitur, Höhe: 1,05m, Rundmaterial, U-Form
- Drücker-/Knauf-/Schloss-Rosetten beidseitig, rund, Rosetten PZ-gelocht
- verdeckt befestigt

Schloss:
- Einsteckschloss
- PZ-vorgerichtet

Bodendichtung und -schwelle: -

Obentürschließer: -

Alle Angaben des Ausführungshinweis 0001 sind zu berücksichtigen.
Menge: 1,000 St

**03.125 431_05_542_01 - Innentür, 1-flg., 1010 x 2135 mm**
*** wie Position 03.124
Türnr.: 431_05_542_01
Geschoss: 5.Obergeschoss
Raum: Nebenräume Kunst (Verbindungstür)

Rohbaurichtmaß OKFF: 1010 x 2135 mm
lichter Durchgang: -

Beschläge:
- Drücker/Drücker-Garnitur
Menge: 1,000 St

**03.126 431_05_542_02 - Innentür, 1-flg., 1010 x 2135 mm**
*** wie Position 03.124
Türnr.: 431_05_542_02
Geschoss: 5.Obergeschoss
Raum: Kunst/Nebenraume Kunst (Verbindungstür)

Rohbaurichtmaß OKFF: 1010 x 2135 mm
Anschlag: DIN L
lichter Durchgang: -

Beschläge:
- Drücker/Drücker-Garnitur
Menge: 1,000 St

**03.127 431_05_543 - Innentür, 1-flg., 1010 x 2135 mm**
*** wie Position 03.124
Türnr.: 431_05_543
Geschoss: 5.Obergeschoss
Raum: Nebenraum Kunst

Klimaklasse: b gem. DIN EN 12219

Rohbaurichtmaß OKFF: 1010 x 2135 mm
lichter Durchgang: 900 mm

Beschläge:
- Drücker/Drücker-Garnitur

Schloss:
- für Anti-Amok-Funktion geeignet
Menge: 1,000 St

**03.128 431_05_552_01 - Innentür, 1-flg., 1010 x 2135 mm**
*** wie Position 03.124
Türnr.: 431_05_552_01
Geschoss: 5.Obergeschoss
Raum: WC Vorraum

Klimaklasse: b gem. DIN EN 12219

Rohbaurichtmaß OKFF: 1010 x 2135 mm
Anschlag: DIN L
lichter Durchgang: 900 mm

Wand: GK-Metalständerwand, d=  100 mm
Bodenbelag: Linoleum, Fliesen
Menge: 1,000 St

**03.129 431_05_552_02 - Innentür, 1-flg., 885 x 2135 mm, Feuchtraum, WC-Schloss**
*** Bezugsbeschreibung
Herstellen und Montieren einer 1-flügeligen Innentür mit Stahlzarge und Holztürblatt.

Türnr.: 431_05_552_02
Geschoss: 5.Obergeschoss
Raum: WC Damen (klein)

Funktion: Innentür gem. DIN EN 14351-2, dichtschließend, Feuchtraumtür RAL-GZ 426
Brandschutz: -
Schallschutzklasse: -
Klimaklasse: b gem. DIN EN 12219

Rohbaurichtmaß OKFF: 885 x 2135 mm
Anschlag: DIN L
lichter Durchgang: -
Zarge: Umfassung, Stahl, mehrteilig (anpassbare Maulweite)
Türblatt: Holz, Vollspan
Türfalz: stumpf (1-fach/2-fach nach Anforderung)
Türkanten: eckig
Türbänder: VX-Bänder, 3-teilig, Edelstahl, 3d-einstellbar, wartungsfrei
Beanspruchungsklasse: K4 gem. DIN EN 1192

Oberflächen:
Zarge: pulverbeschichtet, RAL 7021
Türblatt: HPL beschichtet (Design nach Vorgabe)

Wand: GK-Metalständerwand, d=  100 mm
Bodenbelag: Fliesen

Beschläge:
- Material: Edelstahl, matt
- Drücker/Drücker-Garnitur, Höhe: 1,05m, Rundmaterial, U-Form
- Drücker-Rosetten beidseitig, rund, WC-Rosetten mit Riegel und Anzeige
- verdeckt befestigt

Schloss:
- WC-Einsteckschloss

Bodendichtung und -schwelle: -

Obentürschließer: -

Alle Angaben des Ausführungshinweis 0001 sind zu berücksichtigen.
Menge: 1,000 St

**03.130 431_05_552_03 - Innentür, 1-flg., 885 x 2135 mm, Feuchtraum, WC-Schloss**
*** wie Position 03.129
Türnr.: 431_05_552_03
Geschoss: 5.Obergeschoss
Raum: WC Herren (klein)

Anschlag: DIN R
Menge: 1,000 St

**03.131 431_05_549 - Innentür, 1-flg., 1010 x 2135 mm, Feuchtraum**
*** wie Position 03.129
Türnr.: 431_05_549
Geschoss: 5.Obergeschoss
Raum: Putzmittel (PuMi)

Rohbaurichtmaß OKFF: 1010 x 2135 mm
lichter Durchgang: 900 mm

Wand: Mauerwerk/Beton, d= ca. 240 mm
Bodenbelag: Linoleum, Fliesen

Beschläge:
- Material: Edelstahl, matt
- Drücker/Knauf-Garnitur, Höhe: 1,05m, Rundmaterial, U-Form
- Drücker-/Knauf-/Schloss-Rosetten beidseitig, rund, Rosetten PZ-gelocht
- verdeckt befestigt

Schloss:
- Einsteckschloss
- PZ-vorgerichtet
Menge: 1,000 St

**03.132 431_05_550 - Innentür, 1-flg., 1010 x 2135 mm, Feuchtraum**
*** wie Position 03.129
Türnr.: 431_05_550
Geschoss: 5.Obergeschoss
Raum: WC Herren

Rohbaurichtmaß OKFF: 1010 x 2135 mm
lichter Durchgang: 900 mm

Wand: Mauerwerk/Beton, d= ca. 240 mm
Bodenbelag: Linoleum, Fliesen

Beschläge:
- Material: Edelstahl, matt
- Drücker/Drücker-Garnitur, Höhe: 1,05m, Rundmaterial, U-Form
- Drücker-/Schloss-Rosetten beidseitig, rund, Rosetten PZ-gelocht
- verdeckt befestigt

Schloss:
- Einsteckschloss
- PZ-vorgerichtet
Menge: 1,000 St

**03.133 431_05_551 - Innentür, 1-flg., 1010 x 2135 mm, Feuchtraum**
*** wie Position 03.129
Türnr.: 431_05_551
Geschoss: 5.Obergeschoss
Raum: WC Damen

Rohbaurichtmaß OKFF: 1010 x 2135 mm
Anschlag: DIN R
lichter Durchgang: 900 mm

Wand: Mauerwerk/Beton, d= ca. 240 mm
Bodenbelag: Linoleum, Fliesen

Beschläge:
- Material: Edelstahl, matt
- Drücker/Drücker-Garnitur, Höhe: 1,05m, Rundmaterial, U-Form
- Drücker-/Schloss-Rosetten beidseitig, rund, Rosetten PZ-gelocht
- verdeckt befestigt

Schloss:
- Einsteckschloss
- PZ-vorgerichtet
Menge: 1,000 St

### Titel 04 Türpuffer/-stopper

**04.001 Türpuffer, Wandmontage, Ausladung ca. 10-30 mm**
*** Bezugsbeschreibung
Liefern und Montieren von Türpuffern,
aus Edelstahl, mit Anschlagpuffer aus Gummi, ohne Rosette,  Anschlagfläche flach, unsichtbar/verdeckt montiert,
zur Wandmontage in Drückerhöhe.

Länge/Auslage: ca 10 - 30 mm
Untergrund: KS-Mauerwerk u. Stahlbeton, verputzt; GK-Metalständerwände (2-lagig)
Menge: 64,000 St

**04.002 Türpuffer, Wandmontage, Ausladung ca. 30-70 mm**
*** wie Position 04.001
zur Wandmontage im Bereich der Türoberkante in Leibungen (bei nach innen versetzten Türen).

Länge/Auslage: ca 30 - 70 mm
Menge: 38,000 St

**04.003 Türpuffer, Bodenmontage**
Liefern und Montieren von Türstopper,
für Bodenmontage mit Dübel,
Unter-/Montageplatte, Abdeckkörper aus gebürstetem Edelstahl inkl. Gummipuffer, verdrehsicher.

Untergrund: Betonwerkstein/Linoleum/Fliesen auf Zementestrich (schwimmend)
Menge: 36,000 Stk.

### Titel 05 Sichtschutz

**05.001 Sichtschutz, Tür mit Glasausschnitt - Jalousie, ca. 200 x 1400 mm**
Liefern und Montieren einer Sichtschutzvorrichtung,
für den Einbau in Türen mit Lichtausschnitt,
blick- und lichtdicht,
als Jalousie.

Allgemeine Eigenschaften
- Montage in der Glasleiste, ohne Überstand
- blickdicht
- reinigungsmittelbeständig/abwaschbar, für den Objektbereich geeignet
- Rahmen- und Lamellen-Design/Farbton: nach Bemusterung durch AG
- Bedienung: manuell, Höhe stufenlos einstellbar

Abmessung: ca. 200 x 1400 mm

Hinweis:
- o.g. Maßangaben orientieren sich am lichten Öffnungsmaß der geplanten Glasausschnitte in Türen, die genauen Abmessungen ergeben sich aus der Werkplanung des AN
- die Montage erfolgt nachträglich, separat von der Türinstallation und in Abstimmung mit dem AG

Einbauort: alle Türen von Unterrichtsräumen mit Türfenster/Glasausschnitt gem. den vorbeschriebenen Positionen im 1.OG bis 5.OG gem. Grundriss
Menge: 38,000 St

### Titel 06 Stundenlohnarbeiten

*Hinweis: Hinweis: Stundenlohnarbeiten*
Stundenlohnarbeiten werden nur bei unvorhergesehenen
und mengenmäßig nicht erfassbaren Leistungen
ausgeführt. Stundenlohnarbeiten werden nur dann
vergütet, wenn sie als solche vor ihrem Beginn
ausdrücklich vereinbart worden sind.
Die vom Auftragnehmer bzw. seinem Bevollmächtigten
unterschriebenen Stundenlohnarbeiten müssen für jeden
Kalendertag getrennt ausgestellt sein und sind der
Bauleitung in doppelter Ausfertigung zur Anerkennung
vorzulegen. Nachträglich eingereichte
Stundenlohnberichte werden nicht anerkannt.
Mit der Unterzeichnung der Stundenlohnberichte erklärt
die Bauleitung lediglich, dass die Arbeiten erbracht
worden sind. Ergibt eine spätere Nachprüfung, dass
diese Leistungen im Auftrag enthalten sind und über
Einheitspreise abgerechnet werden können, werden sie
nicht als Stundenlohnarbeiten vergütet. Der
Stundenverrechnungssatz gilt unabhängig von der Anzahl
der abgerechneten Stunden.

**06.001 Facharbeiter**
Lohnstundenverrechnungssatz eines Facharbeiters zum
Nachweis für Arbeiten, die nicht in den Positionen
enthalten sind und vorab nicht genau spezifiziert
werden können.

Arbeitszeit: Mo- Fr von 07.00 bis 19.00 Uhr
Menge: 8,000 Std

**06.002 Helfer**
Lohnstundenverrechnungssatz eines Helfers zum Nachweis
für Arbeiten, die nicht in den Positionen enthalten
sind und vorab nicht genau spezifiziert werden können.

Arbeitszeit: Mo- Fr von 07.00 bis 19.00 Uhr
Menge: 8,000 Std
